# Ducto semirrígido de chapa de acero electrozincada, de 125 mm de diámetro, para instalación de ventilación

- Propiedad del archivo: CYPE INGENIEROS, S.A.
- Formato: FIEBDC-3/2002
- Ámbito geográfico: Ecuador
- Costes indirectos: 3.00 %
- Gastos generales: 13.00 %
- Beneficio industrial: 6.00 %
- IVA: 16.00 %

## I Instalaciones

### IS Salubridad

#### ISV Ductos de admisión y extracción para ventilación

**ISV200** m Ducto semirrígido de chapa de acero electrozincada, de 125 mm de diámetro, para instalación de ventilación.
Incluye: Replanteo y trazado del ducto. Presentación de tubos, accesorios y piezas especiales. Colocación y fijación de tubos, accesorios y piezas especiales. Realización de pruebas de servicio.

| Código | Ud | Descripción | Rendimiento | Precio | Importe |
|---|---|---|---|---|---|
| mt20csg420a | Ud | Material auxiliar para montaje y sujeción a la obra de los ductos semirrígidos de chapa de acero electrozincada, de 125 mm de diámetro. (material) | 1.000 | 0.58 | 0.58 |
| mt20csg020ac | m | Tubo semirrígido de chapa de acero electrozincada engatillada en espiral, de 125 mm de diámetro, acabado en color blanco, temperatura de trabajo de 250°C y puntas de temperatura de hasta 350°C, clase A1, con el precio incrementado el 10% en concepto de accesorios y piezas especiales. (material) | 1.000 | 12.71 | 12.71 |
| op00ato010 |  | Atornillador. | 1.000 | 0.00 | 0.00 |
| op00mar010 |  | Martillo. | 1.000 | 0.00 | 0.00 |
| op00tal010 |  | Taladro. | 1.000 | 0.00 | 0.00 |
| mo009 | h | Montador. (mano de obra) | 0.136 | 4.11 | 0.56 |
| mo075 | h | Ayudante montador. (mano de obra) | 0.068 | 2.80 | 0.19 |
| % | % | Costes directos complementarios | 2 % | 14.04 | 0.28 |
|  |  | Costes directos |  |  | 14.32 |
