# Ducto flexible de doble pared, de polietileno

- Propiedad del archivo: CYPE INGENIEROS, S.A.
- Formato: FIEBDC-3/2002
- Ámbito geográfico: Ecuador
- Divisa: USD
- Costes indirectos: 3.00 %
- Gastos generales: 13.00 %
- Beneficio industrial: 6.00 %
- IVA: 12.00 %

## I Instalaciones

### IV Ventilación

#### IVV Ductos de admisión y extracción para ventilación

**IVV340** m Ducto flexible de doble pared, de polietileno.
Ducto de ventilación, formado por tubo flexible, de doble pared, la exterior corrugada y la interior lisa, de polietileno, de color verde, con tratamientos antiestático y antibacteriano, de 75 mm de diámetro exterior. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42fei410a | Ud | Material auxiliar para montaje y sujeción a la obra de los ductos flexibles de doble pared, la exterior corrugada y la interior lisa, de polietileno, de color verde, con tratamientos antiestático y antibacteriano, de 75 mm de diámetro exterior. (material) | 1.000 | 0.33 | 0.33 |
| mt42fei010ac | m | Tubo flexible, de doble pared, la exterior corrugada y la interior lisa, de polietileno, de color verde, con tratamientos antiestático y antibacteriano, de 75 mm de diámetro exterior, suministrado en rollos de 50 m de longitud, con el precio incrementado el 10% en concepto de accesorios y piezas especiales. (material) | 1.000 | 7.20 | 7.20 |
| mo011 | h | Montador. (mano de obra) | 0.094 | 10.62 | 1.00 |
| mo080 | h | Ayudante montador. (mano de obra) | 0.047 | 6.62 | 0.31 |
| % | % | Herramienta menor | 2 % | 8.84 | 0.18 |
|  |  | Costes directos |  |  | 9.02 |
