# Puerta de acero estanca al aire (presión máxima 1000 Pa), de 500x1500 mm

- Propiedad del archivo: CYPE INGENIEROS, S.A.
- Formato: FIEBDC-3/2002
- Ámbito geográfico: Ecuador
- Costes indirectos: 3.00 %
- Gastos generales: 13.00 %
- Beneficio industrial: 6.00 %
- IVA: 12.00 %

## L Carpintería, closets, vidrios y protecciones solares

### LP Puertas

#### LPE Estancas

**LPE010** Ud Puerta de acero estanca al aire (presión máxima 1000 Pa), de 500x1500 mm.
Suministro y montaje de puerta de acero estanca al aire (fuga de aire de 2 m³/h a 1000 Pa), de 500x1500 mm, hoja de puerta de doble pared, de 44 mm de espesor, marco de anclaje de lámina de acero galvanizado con aislamiento de lana de roca, manecillas para accionamiento por ambos lados de aluminio fundido a presión, junta estanca de caucho APT. Elaborada en taller, con ajuste y fijación en obra. Totalmente montada y probada.
Incluye: Marcado de puntos de fijación y aplomado del marco. Fijación del marco al paramento. Sellado de juntas perimetrales. Colocación de la hoja. Colocación de herrajes de cierre y accesorios.
Criterio de medición de proyecto: Número de unidades previstas, según documentación gráfica de Proyecto.
Criterio de medición de obra: Se medirá el número de unidades realmente ejecutadas según especificaciones de Proyecto.

| Código | Ud | Descripción | Rendimiento | Precio | Importe |
|---|---|---|---|---|---|
| mt42trx390aaaa | Ud | Puerta de acero estanca al aire (fuga de aire de 2 m³/h a 1000 Pa), de 500x1500 mm, hoja de puerta de doble pared, de 44 mm de espesor, marco de anclaje de lámina de acero galvanizado con aislamiento de lana de roca, manecillas para accionamiento por ambos lados de aluminio fundido a presión, junta estanca de caucho APT. (material) | 1.000 | 709.56 | 709.56 |
| op00ato010 |  | Atornillador. | 1.000 | 0.00 | 0.00 |
| mo020 | h | Albañil. (mano de obra) | 0.361 | 3.74 | 1.35 |
| mo077 | h | Ayudante de albañil. (mano de obra) | 0.361 | 2.36 | 0.85 |
| % | % | Herramienta menor | 2 % | 711.76 | 14.24 |
|  |  | Costes directos |  |  | 726.00 |
