# Aislamiento térmico intermedio en tabique de placas, formado por panel semirrígido de lana mineral, espesor 65 mm, colocado entre los montantes de la estructura portante

- Propiedad del archivo: CYPE INGENIEROS, S.A.
- Formato: FIEBDC-3/2002
- Ámbito geográfico: Ecuador
- Divisa: USD
- Costes indirectos: 3.00 %
- Gastos generales: 13.00 %
- Beneficio industrial: 6.00 %
- IVA: 12.00 %

## N Aislamientos e impermeabilizaciones

### NA Aislamientos térmicos

#### NAP Particiones

**NAP020** m² Aislamiento térmico intermedio en tabique de placas, formado por panel semirrígido de lana mineral, espesor 65 mm, colocado entre los montantes de la estructura portante.
Aislamiento térmico intermedio en tabique de placas, formado por panel semirrígido de lana mineral, espesor 65 mm, colocado entre los montantes de la estructura portante.
Incluye: Corte y preparación del aislamiento a colocar entre los montantes. Colocación del aislamiento entre los montantes.
Criterio de medición de proyecto: Superficie medida según documentación gráfica de Proyecto.
Criterio de medición de obra: Se medirá la superficie realmente ejecutada según especificaciones de Proyecto.

| Código | Ud | Descripción | Rendimiento | Precio | Importe |
|---|---|---|---|---|---|
| mt16lra060c | m² | Panel semirrígido de lana mineral, espesor 65 mm. (material) | 1.000 | 5.70 | 5.70 |
| mo054 | h | Colocador de aislantes. (mano de obra) | 0.057 | 7.27 | 0.41 |
| mo101 | h | Ayudante colocador de aislantes. (mano de obra) | 0.057 | 4.50 | 0.26 |
| % | % | Herramienta menor | 2 % | 6.37 | 0.13 |
|  |  | Costes directos |  |  | 6.50 |
