# Amortiguador metálico de 4 muelles

- Propiedad del archivo: CYPE INGENIEROS, S.A.
- Formato: FIEBDC-3/2002
- Ámbito geográfico: Ecuador
- Divisa: USD
- Costes indirectos: 3.00 %
- Gastos generales: 13.00 %
- Beneficio industrial: 6.00 %
- IVA: 12.00 %

## N Aislamientos e impermeabilizaciones

### NB Aislamientos acústicos

#### NBI Amortiguadores y elementos antivibración

**NBI030** Ud Amortiguador metálico de 4 muelles, de 200x170x127 mm, de 643 kg de carga mínima y 1500 kg de carga máxima, formado por 4 muelles de acero de alta resistencia acabado con pintura epoxi color azul, cazoletas metálicas adheridas mediante doble sistema de seguridad por pilotes internos y masilla viscoelástica, piezas internas de polietileno y base metálica en ambos extremos con orificios abiertos, montado en suelo, bancada o estructura. Incluso accesorios de montaje.
Amortiguador metálico de 4 muelles, de 200x170x127 mm, de 643 kg de carga mínima y 1500 kg de carga máxima, formado por 4 muelles de acero de alta resistencia acabado con pintura epoxi color azul, cazoletas metálicas adheridas mediante doble sistema de seguridad por pilotes internos y masilla viscoelástica, piezas internas de polietileno y base metálica en ambos extremos con orificios abiertos, montado en suelo, bancada o estructura. Incluso accesorios de montaje.
Incluye: Replanteo. Colocación del amortiguador.
Criterio de medición de proyecto: Número de unidades previstas, según documentación gráfica de Proyecto.
Criterio de medición de obra: Se medirá el número de unidades realmente ejecutadas según especificaciones de Proyecto.

| Código | Ud | Descripción | Rendimiento | Precio | Importe |
|---|---|---|---|---|---|
| mt16avg050bmb | Ud | Amortiguador metálico de 4 muelles, de 200x170x127 mm, de 643 kg de carga mínima y 1500 kg de carga máxima, formado por 4 muelles de acero de alta resistencia acabado con pintura epoxi color azul, cazoletas metálicas adheridas mediante doble sistema de seguridad por pilotes internos y masilla viscoelástica, piezas internas de polietileno y base metálica en ambos extremos con orificios abiertos, para montar en suelo, bancada o estructura. (material) | 1.000 | 195.72 | 195.72 |
| mo011 | h | Montador. (mano de obra) | 0.133 | 6.91 | 0.92 |
| mo080 | h | Ayudante montador. (mano de obra) | 0.133 | 4.23 | 0.56 |
| % | % | Herramienta menor | 2 % | 197.20 | 3.94 |
|  |  | Costes directos |  |  | 201.14 |
