# Impermeabilización de balcones y terrazas

- Propiedad del archivo: CYPE INGENIEROS, S.A.
- Formato: FIEBDC-3/2002
- Ámbito geográfico: Ecuador
- Costes indirectos: 3.00 %
- Gastos generales: 13.00 %
- Beneficio industrial: 6.00 %
- IVA: 12.00 %

## N Aislamientos e impermeabilizaciones

### NI Impermeabilizaciones

#### NIG Cubiertas, galerías y balcones

**NIG210** m² Impermeabilización de balcones y terrazas, realizada mediante el sistema Conica Balcones "BASF Construction Chemical", compuesto por capa de regularización con revestimiento elástico, Conipur BC 351 "BASF Construction Chemical", de color verde RAL 6021, mezclado con árido de cuarzo natural, Mastertop F1 "BASF Construction Chemical" (con una proporción en peso 1:0,5), aplicado con llana o rastrillo de goma; y sellado con revestimiento elástico, Conipur BC 351 "BASF Construction Chemical", de color verde RAL 6021, aplicado con rodillo o pistola; previa imprimación con Conipur BC 351 "BASF Construction Chemical", diluida con un 2% de xileno y aplicada con rodillo, pistola o rastrillo de goma, sobre superficie soporte de hormigón (no incluida en este precio).
Formación de impermeabilización de balcones y terrazas, realizada mediante el sistema Conica Balcones "BASF Construction Chemical", compuesto por capa de regularización con revestimiento elástico, Conipur BC 351 "BASF Construction Chemical", de color verde RAL 6021, formado por poliuretano monocomponente con bajo contenido en disolventes, mezclado con árido de cuarzo natural, Mastertop F1 "BASF Construction Chemical", como carga mineral (con una proporción en peso 1:0,5), aplicado con llana o rastrillo de goma; y sellado de la impermeabilización con revestimiento elástico, Conipur BC 351 "BASF Construction Chemical", de color verde RAL 6021, aplicado con rodillo o pistola. Incluso parte proporcional de limpieza y preparación de la superficie soporte de hormigón, con imprimación Conipur BC 351 "BASF Construction Chemical", de color verde RAL 6021, diluida con un 2% de xileno, aplicada con rodillo, pistola o rastrillo de goma; y resolución de puntos singulares.
Incluye: Limpieza y preparación de la superficie en la que ha de aplicarse la impermeabilización. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas110c | kg | Revestimiento elástico, Conipur BC 351 "BASF Construction Chemical", de color verde RAL 6021, formado por poliuretano monocomponente con bajo contenido en disolventes, para impermeabilización de cubiertas, balcones y galerías, resistente a la intemperie, al tránsito peatonal, a aguas agresivas (agua de mar y aguas fecales), a varios ácidos diluidos, álcalis, aceites minerales y fuels. (material) | 0.300 | 34.56 | 10.37 |
| mt15bas140a | kg | Disolvente formado por xileno. (material) | 0.006 | 10.65 | 0.06 |
| mt15bas110c | kg | Revestimiento elástico, Conipur BC 351 "BASF Construction Chemical", de color verde RAL 6021, formado por poliuretano monocomponente con bajo contenido en disolventes, para impermeabilización de cubiertas, balcones y galerías, resistente a la intemperie, al tránsito peatonal, a aguas agresivas (agua de mar y aguas fecales), a varios ácidos diluidos, álcalis, aceites minerales y fuels. | 0.500 | 34.56 | 17.28 |
| mt15bas130a | kg | Árido de cuarzo natural, Mastertop F1 "BASF Construction Chemical", de granulometría comprendida entre 0,18 y 0,3 mm, para utilizar como carga mineral en combinación con resinas epoxi o poliuretano. (material) | 0.250 | 1.02 | 0.26 |
| mt15bas110c | kg | Revestimiento elástico, Conipur BC 351 "BASF Construction Chemical", de color verde RAL 6021, formado por poliuretano monocomponente con bajo contenido en disolventes, para impermeabilización de cubiertas, balcones y galerías, resistente a la intemperie, al tránsito peatonal, a aguas agresivas (agua de mar y aguas fecales), a varios ácidos diluidos, álcalis, aceites minerales y fuels. | 0.400 | 34.56 | 13.82 |
| mo031 | h | Aplicador de productos impermeabilizantes. (mano de obra) | 0.138 | 5.02 | 0.69 |
| mo068 | h | Ayudante aplicador de productos impermeabilizantes. (mano de obra) | 0.138 | 3.52 | 0.49 |
| % | % | Costes directos complementarios | 2 % | 42.97 | 0.86 |
|  |  | Costes directos |  |  | 43.83 |
