# Puerta de closet de dos hojas de 215 cm de altura de 50x1,9 cm

- Propiedad del archivo: CYPE INGENIEROS, S.A.
- Formato: FIEBDC-3/2002
- Ámbito geográfico: Ecuador
- Costes indirectos: 3.00 %
- Gastos generales: 13.00 %
- Beneficio industrial: 6.00 %
- IVA: 12.00 %

## P Particiones y closets

### PA Closets

#### PAH Puertas de madera

**PAH010** Ud Puerta de closet de dos hojas de 215 cm de altura de 50x1,9 cm, de tablero aglomerado, acabado en melamina, de color blanco; marco de madera maciza; tapamarcos del mismo material y acabado que la hoja.
Suministro y colocación de puerta de closet de dos hojas de 215 cm de altura de 50x1,9 cm, de tablero aglomerado, acabado en melamina, de color blanco; marco de madera maciza; tapamarcos del mismo material y acabado que la hoja en la cara exterior. Incluso herrajes de colgar, cierre y tiradera sobre escudo largo de latón negro brillo, serie básica. Ajuste de la hoja, fijación de los herrajes y ajuste final. Totalmente montada y probada.
Incluye: Colocación, aplomado y nivelación de marcos. Recibido a la obra de los elementos de fijación de marcos. Colocación de los herrajes de colgar. Colocación de la hoja. Colocación de los herrajes de cierre.
Criterio de medición de proyecto: Número de unidades previstas, según documentación gráfica de Proyecto.
Criterio de medición de obra: Se medirá el número de unidades realmente ejecutadas según especificaciones de Proyecto.

| Código | Ud | Descripción | Rendimiento | Precio | Importe |
|---|---|---|---|---|---|
| mt22aap022d | Ud | Marco de madera maciza, para puerta de closet de dos hojas de 215 cm de altura, con elementos de fijación. (material) | 1.000 | 22.25 | 22.25 |
| mt22pxh040gaa | Ud | Puerta de closet de tablero aglomerado, acabado en melamina, de color blanco, 215x50x1,9 cm, incluso tapamarcos. (material) | 2.000 | 19.81 | 39.62 |
| mt23icx020 | Ud | Bisagra oculta de cazoleta, de acero inoxidable, para puerta de closet o altillo de espesor mayor de 15 mm. (material) | 6.000 | 1.18 | 7.08 |
| mt23hcl010a | Ud | Juego de tiradera y escudo largo de latón negro brillo, serie básica, para puerta de closet. (material) | 2.000 | 7.36 | 14.72 |
| mt23ppb050 | Ud | Imán de cierre para puerta de closet o altillo. (material) | 4.000 | 0.30 | 1.20 |
| mt23ppb031 | Ud | Tornillo de latón 21/35 mm. (material) | 36.000 | 0.06 | 2.16 |
| op00cla010 |  | Clavadora. | 1.000 | 0.00 | 0.00 |
| op00gra010 |  | Grapadora. | 1.000 | 0.00 | 0.00 |
| op00sie010 |  | Sierra de calar. | 1.000 | 0.00 | 0.00 |
| op00cep010 |  | Garlopa. | 1.000 | 0.00 | 0.00 |
| op00ato010 |  | Atornillador. | 1.000 | 0.00 | 0.00 |
| op00tro010 |  | Tronzador. | 1.000 | 0.00 | 0.00 |
| mo016 | h | Carpintero. (mano de obra) | 1.290 | 5.11 | 6.59 |
| mo056 | h | Ayudante carpintero. (mano de obra) | 1.290 | 3.55 | 4.58 |
| % | % | Costes directos complementarios | 2 % | 98.20 | 1.96 |
|  |  | Costes directos |  |  | 100.16 |
