# Puerta de registro de acero galvanizado de una hoja, 400x400 mm, acabado lacado en color blanco

- Propiedad del archivo: CYPE INGENIEROS, S.A.
- Formato: FIEBDC-3/2002
- Ámbito geográfico: Ecuador
- Costes indirectos: 3.00 %
- Gastos generales: 13.00 %
- Beneficio industrial: 6.00 %
- IVA: 12.00 %

## P Particiones y closets

### PA Closets

#### PAI De instalaciones

**PAI015** Ud Puerta de registro de acero galvanizado de una hoja, 400x400 mm, acabado lacado en color blanco.
Suministro y colocación de puerta de registro de una hoja de 38 mm de espesor, 400x400 mm, acabado lacado en color blanco formada por dos placas de acero galvanizado de 0,5 mm de espesor plegadas, ensambladas y montadas, con cámara intermedia rellena de poliuretano, sobre marco de acero galvanizado de 1,5 mm de espesor con garras de anclaje a obra. Elaborada en taller, con ajuste y fijación en obra. Totalmente montada.
Incluye: Marcado de puntos de fijación y aplomado del marco. Fijación del marco al paramento. Sellado de juntas. Colocación de la puerta de registro. Colocación de herrajes de cierre y accesorios.
Criterio de medición de proyecto: Número de unidades previstas, según documentación gráfica de Proyecto.
Criterio de medición de obra: Se medirá el número de unidades realmente ejecutadas según especificaciones de Proyecto.

| Código | Ud | Descripción | Rendimiento | Precio | Importe |
|---|---|---|---|---|---|
| mt26rpa014ac | Ud | Puerta de registro de una hoja de 38 mm de espesor, anchura total entre 300 y 710 mm y altura total entre 350 y 549 mm, acabado lacado en color blanco formada por dos placas de acero galvanizado de 0,5 mm de espesor plegadas, ensambladas y montadas, con cámara intermedia rellena de poliuretano, sobre marco de acero galvanizado de 1,5 mm de espesor con garras de anclaje a obra, incluso bisagras soldadas al marco y remachadas a la hoja, cerradura embutida de cierre a un punto, cilindro de latón con llave, escudos y pomos de nylon color negro. (material) | 1.000 | 84.79 | 84.79 |
| mo019 | h | Albañil. (mano de obra) | 0.173 | 5.02 | 0.87 |
| mo075 | h | Ayudante de albañil. (mano de obra) | 0.173 | 3.52 | 0.61 |
| % | % | Costes directos complementarios | 2 % | 86.27 | 1.73 |
|  |  | Costes directos |  |  | 88.00 |
