# Pasamanos metálico formado por tubo hueco de acero de 40 mm de diámetro, para escalera de ida y vuelta, de dos tramos rectos con meseta intermedia, fijado mediante atornillado en obra de mampostería

- Propiedad del archivo: CYPE INGENIEROS, S.A.
- Formato: FIEBDC-3/2002
- Ámbito geográfico: Ecuador
- Costes indirectos: 3.00 %
- Gastos generales: 13.00 %
- Beneficio industrial: 6.00 %
- IVA: 12.00 %

## P Particiones y closets

### PD Defensas interiores

#### PDB Barandillas y pasamanos

**PDB020** m Pasamanos metálico formado por tubo hueco de acero de 40 mm de diámetro, para escalera de ida y vuelta, de dos tramos rectos con meseta intermedia, fijado mediante atornillado en obra de mampostería.
Suministro y colocación de pasamanos metálico formado por tubo hueco de acero de 40 mm de diámetro, con patillas de sujeción de redondo liso macizo de 16 mm de diámetro cada 50 cm, para escalera de ida y vuelta, de dos tramos rectos con meseta intermedia. Incluso parte proporcional de patas de agarre, fijación mediante atornillado en obra de mampostería con tacos y tornillos de acero. Elaborado en taller y montado en obra.
Incluye: Replanteo de los puntos de fijación. Aplomado y nivelación. Fijación mediante atornillado en obra de mampostería. Resolución de las uniones entre tramos.
Criterio de medición de proyecto: Longitud medida a ejes, según documentación gráfica de Proyecto.
Criterio de medición de obra: Se medirá, a ejes, la longitud realmente ejecutada según especificaciones de Proyecto.

| Código | Ud | Descripción | Rendimiento | Precio | Importe |
|---|---|---|---|---|---|
| mt26aaa031 | Ud | Repercusión, por m de barandilla, de elementos de fijación sobre obra de mampostería: tacos y tornillos de acero. (material) | 1.000 | 1.83 | 1.83 |
| mt26dpa020c | m | Pasamanos metálico formado por tubo hueco de acero de 40 mm de diámetro, con patillas de sujeción de redondo liso macizo de 16 mm de diámetro cada 50 cm, para una escalera de ida y vuelta, de dos tramos rectos con meseta intermedia. (material) | 1.000 | 13.93 | 13.93 |
| op00tal010 |  | Taladro. | 1.000 | 0.00 | 0.00 |
| op00ato010 |  | Atornillador. | 1.000 | 0.00 | 0.00 |
| op00amo010 |  | Amoladora o radial. | 1.000 | 0.00 | 0.00 |
| mo017 | h | Cerrajero. (mano de obra) | 0.574 | 5.10 | 2.93 |
| % | % | Costes directos complementarios | 2 % | 18.69 | 0.37 |
|  |  | Costes directos |  |  | 19.06 |
