# Partición desmontable formada por mampara acristalada de 4x2,9 m con luna pulida incolora y perfilería de acero galvanizado plastificado con PVC, con remate superior acristalado

- Propiedad del archivo: CYPE INGENIEROS, S.A.
- Formato: FIEBDC-3/2002
- Ámbito geográfico: Ecuador
- Costes indirectos: 3.00 %
- Gastos generales: 13.00 %
- Beneficio industrial: 6.00 %
- IVA: 12.00 %

## P Particiones y closets

### PM Mamparas

#### PMA Acero

**PMA010** Ud Partición desmontable formada por mampara acristalada de 4x2,9 m con luna pulida incolora y perfilería de acero galvanizado plastificado con PVC, con remate superior acristalado.
Suministro y montaje de partición desmontable formada por mampara acristalada de 4x2,9 m, con luna pulida incolora, perfilería de acero galvanizado plastificado con PVC y remate superior acristalado. Incluso parte proporcional de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac020c | m | Perfil en "U" de acero galvanizado plastificado con PVC para mamparas. (material) | 9.700 | 7.70 | 74.69 |
| mt26mac030c | m | Barredera de acero galvanizado plastificado con PVC para mamparas. (material) | 3.900 | 6.47 | 25.23 |
| mt21vpi010d | m² | Luna pulida incolora, 8 mm. (material) | 11.000 | 30.02 | 330.22 |
| mt26mac040 | m | Perfil de aluminio lacado para recibido del vidrio en mamparas. (material) | 26.000 | 5.21 | 135.46 |
| op00ato010 |  | Atornillador. | 1.000 | 0.00 | 0.00 |
| mo010 | h | Montador. (mano de obra) | 6.928 | 5.19 | 35.96 |
| mo078 | h | Ayudante montador. (mano de obra) | 6.928 | 3.52 | 24.39 |
| % | % | Costes directos complementarios | 2 % | 625.95 | 12.52 |
|  |  | Costes directos |  |  | 638.47 |
