# Partición interior para separación entre recinto protegido y cualquier otro

- Propiedad del archivo: CYPE INGENIEROS, S.A.
- Formato: FIEBDC-3/2002
- Ámbito geográfico: Ecuador
- Costes indirectos: 3.00 %
- Gastos generales: 13.00 %
- Beneficio industrial: 6.00 %
- IVA: 12.00 %

## P Particiones y closets

### PT Tabiques

#### PTS Sistemas, tabique de mampostería y placas

**PTS020** m² Partición interior para separación entre recinto protegido y cualquier otro, realizada mediante el sistema "DBBLOK", formada por una hoja de mampostería de 15,5 cm de espesor de ladrillo de hormigón perforado acústico, Geroblok Cámara "DBBLOK", para revestir, de 25x15,5x10 cm, recibida con mortero de cemento 1:5, revestida por ambas caras con 15 mm de mortero ligero de cal y perlita, Revestiblok "DBBLOK", para revestimiento térmico y acústico, proyectado, acabado enlucido con yeso de aplicación en capa fina C6.
Formación de partición interior para separación entre recinto protegido y cualquier otro, realizada mediante el sistema "DBBLOK", formada por una hoja de mampostería de 15,5 cm de espesor de ladrillo de hormigón perforado acústico, Geroblok Cámara "DBBLOK", para revestir, de 25x15,5x10 cm, recibida con mortero de cemento 1:5, revestida por ambas caras con 15 mm de mortero ligero de cal y perlita, Revestiblok "DBBLOK", aplicado mediante proyección mecánica, acabado enlucido con yeso de aplicación en capa fina C6. Incluso parte proporcional de replanteo, nivelación y aplomado, mermas y roturas, enjarjes, mochetas, colocación de guardavivos de plástico y metal con perforaciones, guarniciones de huecos, remates con barredera, ejecución de encuentros y puntos singulares y limpieza.
Incluye: Replanteo y trazado en la losa de los tabiques a realizar. Colocación y aplomado de miras de referencia. Tendido de hilos entre miras. Colocación de las piezas por hiladas a nivel. Realización de todos los trabajos necesarios para la resolución de los huecos. Encuentros de la mampostería con fachadas, columnas y tabiques. Encuentro de la mampostería con la losa superior. Preparación del soporte que se va a revestir. Realización de maestras. Colocación de guardavivos en las esquinas y salientes. Aplicación del mortero. Proyección mecánica del mortero. Aplicación de regla de aluminio. Paso de cuchilla de acero. Aplicación del enlucido.
Criterio de medición de proyecto: Superficie medida según documentación gráfica de Proyecto, sin duplicar esquinas ni encuentros, deduciendo los huecos de superficie mayor de 3 m².
Criterio de medición de obra: Se medirá la superficie realmente ejecutada según especificaciones de Proyecto, sin duplicar esquinas ni encuentros, deduciendo los huecos de superficie mayor de 3 m².

| Código | Ud | Descripción | Rendimiento | Precio | Importe |
|---|---|---|---|---|---|
| mt04hdb020a | Ud | Ladrillo de hormigón perforado acústico, Geroblok Cámara "DBBLOK", para revestir, de 25x15,5x10 cm. (material) | 35.000 | 0.29 | 10.15 |
| mt09mor010d | m³ | Mortero de cemento CEM II/B-P 32,5 N tipo M-7,5, confeccionado en obra con 300 kg/m³ de cemento y una proporción en volumen 1/5. (material) | 0.021 | 125.40 | 2.63 |
| mt28mdb010b | l | Mortero ligero de cal y perlita, Revestiblok "DBBLOK", para revestimiento térmico y acústico. (material) | 22.500 | 0.76 | 17.10 |
| mt28vye010 | m | Guardavivos de plástico y metal, estable a la acción de los sulfatos. (material) | 0.215 | 0.32 | 0.07 |
| mt09pye010a | m³ | Pasta de yeso para aplicación en capa fina C6. (material) | 0.003 | 90.83 | 0.27 |
| mq06pym010 | h | Mezcladora-bombeadora para morteros y yesos proyectados, de 3 m³/h. (maquinaria) | 0.197 | 6.20 | 1.22 |
| op00amo010 |  | Amoladora o radial. | 1.000 | 0.00 | 0.00 |
| mo020 | h | Albañil en trabajos de albañilería. (mano de obra) | 0.693 | 5.02 | 3.48 |
| mo112 | h | Peón de albañil en trabajos de albañilería. (mano de obra) | 0.346 | 3.38 | 1.17 |
| mo032 | h | Enlucidor. (mano de obra) | 0.577 | 5.02 | 2.90 |
| mo069 | h | Ayudante enlucidor. (mano de obra) | 0.289 | 3.52 | 1.02 |
| % | % | Costes directos complementarios | 2 % | 40.01 | 0.80 |
|  |  | Costes directos |  |  | 40.81 |
