# Trasdosado autoportante libre sobre partición interior

- Propiedad del archivo: CYPE INGENIEROS, S.A.
- Formato: FIEBDC-3/2002
- Ámbito geográfico: Ecuador
- Costes indirectos: 3.00 %
- Gastos generales: 13.00 %
- Beneficio industrial: 6.00 %
- IVA: 12.00 %

## P Particiones y closets

### PT Tabiques

#### PTW Sistemas de trasdosados de placas

**PTW077** m² Trasdosado autoportante libre sobre partición interior, sistema High Stil "PLACO", realizado con una placa de yeso laminado A / - 900 / 2500 / 25 / borde afinado, Megaplac 25 "PLACO", atornillada directamente a una estructura autoportante de perfiles metálicos de acero galvanizado formada por canales High Stil RHS 70 "PLACO" y montantes High Stil MHS 70 "PLACO", con una separación entre montantes de 900 mm y un espesor total de 95 mm.
Suministro y montaje de trasdosado autoportante libre sobre partición interior, sistema High Stil "PLACO", de 95 mm de espesor total, compuesto por una placa de yeso laminado A / - 900 / 2500 / 25 / borde afinado, Megaplac 25 "PLACO", formada por un alma de yeso de origen natural embutida e íntimamente ligada a dos láminas de cartón fuerte, reforzada por la inclusión en la masa de fibra de vidrio de hilo corto no tejido para mejorar su cohesión a temperaturas altas y por la densificación del yeso para dotarla de mayor dureza superficial, atornillada directamente a una estructura autoportante de perfiles metálicos de acero galvanizado formada por canales horizontales High Stil RHS 70 "PLACO", sólidamente fijados al suelo y al techo, y montantes verticales High Stil MHS 70 "PLACO", con una separación entre montantes de 900 mm. Incluso parte proporcional de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre paneles).
Incluye: Replanteo y trazado en la losa inferior y en el superior de la perfilería. Colocación de banda de estanqueidad y canales inferiores, sobre piso terminado o base de asiento. Colocación de banda de estanqueidad y canales superiores, bajo losas. Colocación de los montantes. Colocación de las placas mediante fijaciones mecánicas. Replanteo de las cajas para alojamiento de mecanismos eléctricos y de paso de instalaciones, y posterior perforación de las placas. Tratamiento de las juntas entre placas. Recibido de las cajas para alojamiento de mecanismos eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca, Banda 45 "PLACO", de espuma de células cerradas con una cara autoadhesiva, para la estanqueidad y aislamiento de la base de los tabiques. (material) | 0.450 | 0.35 | 0.16 |
| mt12plp220a | m | Canal de perfil metálico de acero galvanizado, RHS 70 "PLACO", fabricado mediante laminación en frío, 72x60 mm de sección y 1,2 mm de espesor. (material) | 1.000 | 9.24 | 9.24 |
| mt12plp210a | m | Montante de perfil metálico de acero galvanizado, MHS 70 "PLACO", fabricado mediante laminación en frío, 68x55 mm de sección y 1,2 mm de espesor. (material) | 1.400 | 9.71 | 13.59 |
| mt12plk017a | m² | Placa de yeso laminado A / - 900 / 2500 / 25 / borde afinado, Megaplac 25 "PLACO", formada por un alma de yeso de origen natural embutida e íntimamente ligada a dos láminas de cartón fuerte, reforzada por la inclusión en la masa de fibra de vidrio de hilo corto no tejido para mejorar su cohesión a temperaturas altas y por la densificación del yeso para dotarla de mayor dureza superficial. (material) | 1.050 | 10.07 | 10.57 |
| mt12plt020b | Ud | Tornillo autoperforante TTPF 35 "PLACO", con cabeza de trompeta, de 35 mm de longitud, para instalación de placas de yeso laminado sobre perfilería de espesor inferior a 6 mm. (material) | 7.000 | 0.02 | 0.14 |
| mt12plt030a | Ud | Tornillo autoperforante rosca-metal, TRPF 9,5 "PLACO", de 9,5 mm de longitud. (material) | 2.000 | 0.02 | 0.04 |
| mt12plj010a | m | Cinta microperforada, "PLACO", para acabado de juntas de placas de yeso laminado. (material) | 1.750 | 0.05 | 0.09 |
| mt12plm010a | kg | Pasta de secado en polvo, SN "PLACO", para el tratamiento de las juntas de las placas de yeso laminado. (material) | 0.420 | 1.10 | 0.46 |
| mt12plm019a | kg | Pasta de secado, Placomix Pro "PLACO", para el tratamiento de las juntas de las placas de yeso laminado. (material) | 0.590 | 1.37 | 0.81 |
| op00fre010 |  | Fresadora. | 1.000 | 0.00 | 0.00 |
| op00sie010 |  | Sierra de calar. | 1.000 | 0.00 | 0.00 |
| op00tal010 |  | Taladro. | 1.000 | 0.00 | 0.00 |
| op00ato010 |  | Atornillador. | 1.000 | 0.00 | 0.00 |
| mo052 | h | Montador de mamparas y sistemas de placas. (mano de obra) | 0.208 | 5.19 | 1.08 |
| mo098 | h | Ayudante montador de mamparas y sistemas de placas. (mano de obra) | 0.208 | 3.52 | 0.73 |
| % | % | Costes directos complementarios | 2 % | 36.91 | 0.74 |
|  |  | Costes directos |  |  | 37.65 |
