# Hoja de partición interior de 15 cm de espesor de mampostería, de ladrillo de hormigón cara vista perforado liso, color, 40x15x9 cm, con junta de 1 cm, rehundida, recibida con mortero de cemento 1:4

- Propiedad del archivo: CYPE INGENIEROS, S.A.
- Formato: FIEBDC-3/2002
- Ámbito geográfico: Ecuador
- Costes indirectos: 3.00 %
- Gastos generales: 13.00 %
- Beneficio industrial: 6.00 %
- IVA: 16.00 %

## P Particiones

### PT Tabiques

#### PTX Hoja vista

**PTX030** m² Hoja de partición interior de 15 cm de espesor de mampostería, de ladrillo de hormigón cara vista perforado liso, color, 40x15x9 cm, con junta de 1 cm, rehundida, recibida con mortero de cemento 1:4.
Incluye: Replanteo y trazado en la losa de los tabiques a realizar. Colocación y aplomado de miras de referencia. Colocación, aplomado y nivelación de marcos y premarcos de puertas y closets. Tendido de hilos entre miras. Colocación de las piezas por hiladas a nivel. Recibido a la obra de los elementos de fijación de marcos y premarcos. Encuentros de la fábrica con fachadas, columnas y tabiques. Encuentro de la fábrica con la losa superior. Repaso de juntas y limpieza.

| Código | Ud | Descripción | Rendimiento | Precio | Importe |
|---|---|---|---|---|---|
| mt05chl010h | Ud | Ladrillo de hormigón cara vista perforado liso, color, 40x15x9 cm. (material) | 26.250 | 0.77 | 20.21 |
| mt09mor010e | m³ | Mortero de cemento CEM II/B-P 32,5 N tipo M-10, confeccionado en obra con 380 kg/m³ de cemento y una proporción en volumen 1/4. (material) | 0.019 | 136.47 | 2.59 |
| op00sie030 |  | Sierra de disco de diamante, para mesa de trabajo, de corte húmedo. | 1.000 | 0.00 | 0.00 |
| op00tal010 |  | Taladro. | 1.000 | 0.00 | 0.00 |
| mo019 | h | Albañil en trabajos de albañilería. (mano de obra) | 0.866 | 3.98 | 3.45 |
| mo105 | h | Peón de albañil en trabajos de albañilería. (mano de obra) | 0.433 | 2.65 | 1.15 |
| % | % | Costes directos complementarios | 2 % | 27.40 | 0.55 |
|  |  | Costes directos |  |  | 27.95 |
