# Limpieza periódica de obra, en vivienda de edificio plurifamiliar

- Propiedad del archivo: CYPE INGENIEROS, S.A.
- Formato: FIEBDC-3/2002
- Ámbito geográfico: Ecuador
- Costes indirectos: 3.00 %
- Gastos generales: 13.00 %
- Beneficio industrial: 6.00 %
- IVA: 12.00 %

## P Particiones y closets

### PY Ayudas

#### PYL Limpieza de obra

**PYL010** m² Limpieza periódica de obra, en vivienda de edificio plurifamiliar.
Repercusión por m² de superficie construida de obra de las horas de peón ordinario dedicadas a la limpieza periódica de la obra, en vivienda de edificio plurifamiliar, tras la terminación de los diferentes oficios que intervienen durante la ejecución de la obra, y no tengan incluida la limpieza en su precio. Incluso parte proporcional de acopio, retirada y carga manual de restos sobre camión o contenedor.
Incluye: Trabajos de limpieza. Retirada y acopio de los restos generados. Carga manual de los restos generados sobre camión o contenedor.
Criterio de medición de proyecto: Superficie construida, medida según documentación gráfica de Proyecto.
Criterio de medición de obra: Se medirá la superficie realmente ejecutada según especificaciones de Proyecto.

| Código | Ud | Descripción | Rendimiento | Precio | Importe |
|---|---|---|---|---|---|
| mo111 | h | Peón de albañil. (mano de obra) | 0.104 | 3.38 | 0.35 |
| % | % | Costes directos complementarios | 2 % | 0.35 | 0.01 |
|  |  | Costes directos |  |  | 0.36 |
