# Lucernario transitable de ladrillos de vidrio moldeado

- Propiedad del archivo: CYPE INGENIEROS, S.A.
- Formato: FIEBDC-3/2002
- Ámbito geográfico: Ecuador
- Divisa: USD
- Costes indirectos: 3.00 %
- Gastos generales: 13.00 %
- Beneficio industrial: 6.00 %
- IVA: 12.00 %

## Q Cubiertas

### QL Lucernarios

#### QLH De ladrillos de vidrio moldeado

**QLH010** m² Lucernario transitable de ladrillos de vidrio moldeado.
Formación de lucernario transitable constituido por ladrillos de vidrio moldeado liso, incoloro, 190x190x80 mm, para tráfico peatonal, con juntas perimetrales y juntas entre piezas realizadas con hormigón f'c=210 kg/cm² (21 MPa), clase de exposición F0 S0 P0 C0, tamaño máximo del agregado 12,5 mm, consistencia blanda, premezclado en planta, y vaciado con bomba, y acero Grado 60 (fy=4200 kg/cm²), con una cuantía aproximada de 13 kg/m² como armadura inferior y superior; montaje y desmontaje del sistema de encofrado. Incluso bandas perimetrales para juntas de dilatación y antideslizamiento y sellado de juntas perimetrales con silicona. Totalmente acabado.
Incluye: Montaje del sistema de encofrado. Replanteo de las piezas. Colocación de las bandas perimetrales. Colocación de los ladrillos de vidrio. Colocación de las armaduras con separadores homologados. Humectación del encofrado. Vaciado y compactación del hormigón. Curado del hormigón. Sellado de las juntas perimetrales. Desmontaje del sistema de encofrado.
Criterio de medición de proyecto: Superficie medida según documentación gráfica de Proyecto.
Criterio de medición de obra: Se medirá la superficie realmente ejecutada según especificaciones de Proyecto.

| Código | Ud | Descripción | Rendimiento | Precio | Importe |
|---|---|---|---|---|---|
| mt21vmp010e | Ud | Ladrillo de vidrio moldeado liso, incoloro, 190x190x80 mm, para suelos con tráfico peatonal. (material) | 21.000 | 13.00 | 273.00 |
| mt10haf050abc | m³ | Hormigón f'c=210 kg/cm² (21 MPa), clase de exposición F0 S0 P0 C0, tamaño máximo del agregado 12,5 mm, consistencia blanda, premezclado en planta, según NEC-11 y ACI 318. (material) | 0.019 | 98.73 | 1.88 |
| mt07aco060d | kg | Acero en barras corrugadas, Grado 60 (fy=4200 kg/cm²), de varios diámetros, según NTE-INEN-2167 y ASTM A 706. (material) | 13.000 | 1.45 | 18.85 |
| mt07aco020c | Ud | Separador homologado para vigas. (material) | 4.000 | 0.11 | 0.44 |
| mt50spa052b | m | Tablón de madera de pino, de 20x7,2 cm. (material) | 0.020 | 7.70 | 0.15 |
| mt50spa101 | kg | Clavos de acero. (material) | 0.030 | 2.28 | 0.07 |
| mt50spa081a | Ud | Puntal metálico telescópico, de hasta 3 m de altura. (material) | 0.013 | 23.46 | 0.30 |
| mt15sja025b | Ud | Cartucho de silicona acética monocomponente, antimoho, color transparente, de 310 ml. (material) | 0.500 | 9.47 | 4.74 |
| mt21vva022b | Ud | Material auxiliar para la colocación de ladrillos de vidrio moldeado. (material) | 1.000 | 1.36 | 1.36 |
| mq06bhe010 | h | Camión bomba estacionado en obra, para bombeo de hormigón. (maquinaria) | 0.001 | 206.88 | 0.21 |
| mo020 | h | Albañil. (mano de obra) | 2.170 | 10.34 | 22.44 |
| mo113 | h | Peón de albañil. (mano de obra) | 1.721 | 6.38 | 10.98 |
| % | % | Herramienta menor | 2 % | 334.42 | 6.69 |
|  |  | Costes directos |  |  | 341.11 |
