# Enchape con azulejo acabado liso

- Propiedad del archivo: CYPE INGENIEROS, S.A.
- Formato: FIEBDC-3/2002
- Ámbito geográfico: Ecuador
- Divisa: USD
- Costes indirectos: 3.00 %
- Gastos generales: 13.00 %
- Beneficio industrial: 6.00 %
- IVA: 12.00 %

## R Revestimientos

### RA Enchapes

#### RAG De baldosas cerámicas

**RAG013** m² Enchape con azulejo acabado liso, 20x20 cm, 8 €/m², capacidad de absorción de agua E<10%, resistencia al deslizamiento muy baja, colocado sobre una superficie soporte de yeso o placas de escayola, en paramentos interiores, recibido con adhesivo cementoso de fraguado normal, C1 color gris, sin junta (separación entre 1,5 y 3 mm); cantoneras de PVC.
Enchape con azulejo acabado liso, 20x20 cm, 8 €/m², capacidad de absorción de agua E<10%, con resistencia al deslizamiento muy baja, colocado sobre una superficie soporte de yeso o placas de escayola, en paramentos interiores, recibido con adhesivo cementoso de fraguado normal, C1 sin ninguna característica adicional, color gris, y rejuntado con mortero de juntas cementoso tipo L, color blanco, para juntas de hasta 3 mm. Incluso preparación de la superficie soporte de yeso o placas de escayola; replanteo, cortes, cantoneras de PVC, y juntas; acabado y limpieza final.
Incluye: Preparación de la superficie soporte. Replanteo de niveles y disposición de baldosas. Colocación de maestras o reglas. Preparación y aplicación del adhesivo. Formación de juntas de movimiento. Colocación de las baldosas. Ejecución de esquinas y rincones. Rejuntado de baldosas. Acabado y limpieza final.
Criterio de medición de proyecto: Superficie medida según documentación gráfica de Proyecto, deduciendo los huecos de superficie mayor de 3 m². No se ha incrementado la medición por roturas y recortes, ya que en la descomposición se ha considerado un 5% más de piezas.
Criterio de medición de obra: Se medirá la superficie realmente ejecutada según especificaciones de Proyecto, deduciendo los huecos de superficie mayor de 3 m².

| Código | Ud | Descripción | Rendimiento | Precio | Importe |
|---|---|---|---|---|---|
| mt09mcr021g | kg | Adhesivo cementoso de fraguado normal, C1, color gris. (material) | 3.000 | 0.36 | 1.08 |
| mt19awa010 | m | Cantonera de PVC en esquinas alicatadas. (material) | 0.500 | 1.70 | 0.85 |
| mt19aba010b800 | m² | Baldosa cerámica de azulejo liso, 20x20 cm, $ 8,00/m², capacidad de absorción de agua E>10%. (material) | 1.050 | 9.11 | 9.57 |
| mt09mcp020bv | kg | Mortero de juntas cementoso tipo L, color blanco, para juntas de hasta 3 mm, compuesto por cemento blanco de alta resistencia y aditivos especiales. (material) | 0.113 | 1.68 | 0.19 |
| op00sie030 |  | Sierra de disco de diamante, para mesa de trabajo, de corte húmedo. | 1.000 | 0.00 | 0.00 |
| op00amo010 |  | Amoladora o radial. | 1.000 | 0.00 | 0.00 |
| op00tal010 |  | Taladro. | 1.000 | 0.00 | 0.00 |
| mo024 | h | Enchapador de muros. (mano de obra) | 0.503 | 7.18 | 3.61 |
| mo062 | h | Ayudante enchapador de muros. (mano de obra) | 0.252 | 4.60 | 1.16 |
| % | % | Herramienta menor | 2 % | 16.46 | 0.33 |
|  |  | Costes directos |  |  | 16.79 |
