# Enchape con baldosas cerámicas de gres porcelánico

- Propiedad del archivo: CYPE INGENIEROS, S.A.
- Formato: FIEBDC-3/2002
- Ámbito geográfico: Ecuador
- Divisa: USD
- Costes indirectos: 3.00 %
- Gastos generales: 13.00 %
- Beneficio industrial: 6.00 %
- IVA: 12.00 %

## R Revestimientos

### RA Enchapes

#### RAG De baldosas cerámicas

**RAG055** m² Enchape con baldosas cerámicas de gres porcelánico, estilo cemento, serie Skyline "GRESPANIA", acabado mate en color blanco, 22x90 cm y 10 mm de espesor, colocadas sobre una superficie soporte de mortero de cemento u hormigón en paramento exterior, recibidas con adhesivo cementoso mejorado, C2 color gris, sin junta (separación entre baldosas entre 1,5 y 3 mm); con cantoneras de PVC.
Enchape con baldosas cerámicas de gres porcelánico, estilo cemento, serie Skyline "GRESPANIA", acabado mate en color blanco, 22x90 cm y 10 mm de espesor, colocadas sobre una superficie soporte de mortero de cemento u hormigón en paramento exterior, recibidas con adhesivo cementoso mejorado, C2 sin ninguna característica adicional, color gris, extendido con llana sobre la superficie soporte, y rejuntado con mortero de juntas cementoso tipo L, color blanco, para juntas de hasta 3 mm. Incluso preparación de la superficie soporte de mortero de cemento u hormigón, replanteo, cortes y juntas; con cantoneras de PVC, y limpieza final.
Incluye: Preparación de la superficie soporte. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mcr021m | kg | Adhesivo cementoso mejorado, C2, color gris. (material) | 6.000 | 0.42 | 2.52 |
| mt19awa010 | m | Cantonera de PVC en esquinas alicatadas. (material) | 0.500 | 1.70 | 0.85 |
| mt19agp010aacdb | m² | Baldosa cerámica de gres porcelánico, estilo cemento, serie Skyline "GRESPANIA", acabado mate en color blanco, 22x90 cm y 10 mm de espesor, capacidad de absorción de agua E<0,5%. (material) | 1.050 | 67.71 | 71.10 |
| mt09mcp020bv | kg | Mortero de juntas cementoso tipo L, color blanco, para juntas de hasta 3 mm, compuesto por cemento blanco de alta resistencia y aditivos especiales. (material) | 0.500 | 1.68 | 0.84 |
| op00sie030 |  | Sierra de disco de diamante, para mesa de trabajo, de corte húmedo. | 1.000 | 0.00 | 0.00 |
| op00amo010 |  | Amoladora o radial. | 1.000 | 0.00 | 0.00 |
| op00tal010 |  | Taladro. | 1.000 | 0.00 | 0.00 |
| mo024 | h | Enchapador de muros. (mano de obra) | 0.391 | 7.18 | 2.81 |
| mo062 | h | Ayudante enchapador de muros. (mano de obra) | 0.196 | 4.60 | 0.90 |
| % | % | Herramienta menor | 2 % | 79.02 | 1.58 |
|  |  | Costes directos |  |  | 80.60 |
