# Chapado con plaquetas prefabricadas de hormigón, color a elegir, 20x40x2 cm, fijadas con mortero de cemento 1:6, en paramento vertical, hasta 3 m de altura

- Propiedad del archivo: CYPE INGENIEROS, S.A.
- Formato: FIEBDC-3/2002
- Ámbito geográfico: Ecuador
- Divisa: USD
- Costes indirectos: 3.00 %
- Gastos generales: 13.00 %
- Beneficio industrial: 6.00 %
- IVA: 12.00 %

## R Revestimientos

### RC Chapados y aplacados

#### RCH De plaquetas de hormigón

**RCH010** m² Chapado con plaquetas prefabricadas de hormigón, color a elegir, 20x40x2 cm, fijadas con mortero de cemento 1:6, en paramento vertical, hasta 3 m de altura.
Chapado en paramento vertical, hasta 3 m de altura, con plaquetas prefabricadas de hormigón, color a elegir, de 20x40x2 cm, recibido con mortero de cemento 1:6 extendido sobre toda la cara posterior de la pieza y ajustado a punta de bailejo, rellenando con el mismo mortero los huecos que pudieran quedar; todo ello previa preparación del paramento soporte con un salpicado con mortero de cemento fluido. Rejuntado con mortero de juntas especial para revestimientos de prefabricados de hormigón. Incluso cortes, ingletes, juntas y piezas especiales.
Incluye: Limpieza y humectación del paramento a revestir. Colocación y aplomado de miras de referencia. Tendido de hilos entre miras. Preparación de las plaquetas, salpicándolas con lechada de cemento y arena por la cara interior. Colocación de las plaquetas. Comprobación del aplomado, nivel y alineación de la hilada de plaquetas. Rejuntado. Limpieza final del paramento.
Criterio de medición de proyecto: Superficie medida según documentación gráfica de Proyecto, deduciendo los huecos de superficie mayor de 3 m², añadiendo a cambio la superficie de la parte interior del hueco, correspondiente al desarrollo de jambas y dinteles. No se ha incrementado la medición por roturas y recortes, ya que en la descomposición se ha considerado un 5% más de piezas.
Criterio de medición de obra: Se medirá la superficie realmente ejecutada según especificaciones de Proyecto, deduciendo los huecos de superficie mayor de 3 m², añadiendo a cambio la superficie de la parte interior del hueco, correspondiente al desarrollo de jambas y dinteles.

| Código | Ud | Descripción | Rendimiento | Precio | Importe |
|---|---|---|---|---|---|
| mt19php010c | m² | Plaqueta prefabricada de hormigón color, 20x40x2 cm. (material) | 1.050 | 17.68 | 18.56 |
| mt09mor010c | m³ | Mortero de cemento CEM II/B-P 32,5 N tipo M-5, confeccionado en obra con 250 kg/m³ de cemento y una proporción en volumen 1/6. (material) | 0.025 | 119.88 | 3.00 |
| mt09mcr235 | kg | Mortero de juntas para prefabricados de hormigón y piedra artificial, compuesto de cemento, agregados, pigmentos y aditivos especiales. (material) | 0.150 | 2.57 | 0.39 |
| op00sie030 |  | Sierra de disco de diamante, para mesa de trabajo, de corte húmedo. | 1.000 | 0.00 | 0.00 |
| op00tal010 |  | Taladro. | 1.000 | 0.00 | 0.00 |
| mo020 | h | Albañil. (mano de obra) | 0.358 | 7.18 | 2.57 |
| mo077 | h | Ayudante de albañil. (mano de obra) | 0.358 | 4.60 | 1.65 |
| mo113 | h | Peón de albañil. (mano de obra) | 0.358 | 4.42 | 1.58 |
| % | % | Herramienta menor | 2 % | 27.75 | 0.56 |
|  |  | Costes directos |  |  | 28.31 |
