# Revestimiento mural con linóleo

- Propiedad del archivo: CYPE INGENIEROS, S.A.
- Formato: FIEBDC-3/2002
- Ámbito geográfico: Ecuador
- Divisa: USD
- Costes indirectos: 3.00 %
- Gastos generales: 13.00 %
- Beneficio industrial: 6.00 %
- IVA: 12.00 %

## R Revestimientos

### RD Decorativos

#### RDS Flexibles

**RDS010** m² Revestimiento mural con linóleo.
Revestimiento mural con lámina de linóleo, a base de harinas de corcho y madera, aceite de linaza, resinas y pigmentos naturales, con soporte de yute, de 2 mm de espesor y 2000 g/m² de masa superficial. Colocación en obra: con adhesivo a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam010 | kg | Adhesivo a base de resina acrílica en dispersión acuosa, para el encolado de revestimientos murales flexibles. (material) | 0.150 | 6.74 | 1.01 |
| mt29sin010a | m² | Lámina de linóleo, a base de harinas de corcho y madera, aceite de linaza, resinas y pigmentos naturales, con soporte de yute, de 2 mm de espesor y 2000 g/m² de masa superficial, Euroclase D-s3, d0 de reacción al fuego, para revestimiento de paramentos verticales interiores. (material) | 1.050 | 16.58 | 17.41 |
| mo026 | h | Instalador de revestimientos flexibles. (mano de obra) | 0.146 | 10.34 | 1.51 |
| mo064 | h | Ayudante instalador de revestimientos flexibles. (mano de obra) | 0.146 | 6.62 | 0.97 |
| % | % | Herramienta menor | 2 % | 20.90 | 0.42 |
|  |  | Costes directos |  |  | 21.32 |
