# Remate de peldaño con revestimiento cerámico o de piedra natural, mediante perfil preformado

- Propiedad del archivo: CYPE INGENIEROS, S.A.
- Formato: FIEBDC-3/2002
- Ámbito geográfico: Ecuador
- Divisa: USD
- Costes indirectos: 3.00 %
- Gastos generales: 13.00 %
- Beneficio industrial: 6.00 %
- IVA: 12.00 %

## R Revestimientos

### RE Escaleras

#### REA Remates de peldaño

**REA030** m Remate de peldaño con revestimiento cerámico o de piedra natural, mediante perfil preformado.
Formación de remate de peldaño con revestimiento cerámico o de piedra natural, mediante perfil de aluminio natural, de 9 mm de altura, con muescas antideslizantes de 20 mm de ancho. Incluso limpieza y preparación de la superficie soporte, replanteo y fijación del perfil con adhesivo y resolución de encuentros.
Incluye: Limpieza y preparación de la superficie soporte. Replanteo. Corte, colocación y fijación del perfil. Resolución de encuentros.
Criterio de medición de proyecto: Longitud medida según documentación gráfica de Proyecto.
Criterio de medición de obra: Se medirá la longitud realmente ejecutada según especificaciones de Proyecto.

| Código | Ud | Descripción | Rendimiento | Precio | Importe |
|---|---|---|---|---|---|
| mt18rpe050a | m | Perfil de aluminio natural, de 9 mm de altura, con muescas antideslizantes de 20 mm de ancho, para remate de peldaño con revestimiento cerámico o de piedra natural. (material) | 1.050 | 7.16 | 7.52 |
| mo023 | h | Colocador de pisos. (mano de obra) | 0.056 | 10.34 | 0.58 |
| % | % | Herramienta menor | 2 % | 8.10 | 0.16 |
|  |  | Costes directos |  |  | 8.26 |
