# Esmalte de dos componentes para interior

- Propiedad del archivo: CYPE INGENIEROS, S.A.
- Formato: FIEBDC-3/2002
- Ámbito geográfico: Ecuador
- Costes indirectos: 3.00 %
- Gastos generales: 13.00 %
- Beneficio industrial: 6.00 %
- IVA: 12.00 %

## R Revestimientos

### RO Pinturas para uso específico

#### ROO Tratamientos de suelos

**ROO010** m² Esmalte de dos componentes para interior, acabado satinado, a base de resinas epoxídicas con una mezcla de pigmentos, material de carga y endurecedor, color blanco, aplicado en dos manos (rendimiento: 0,125 l/m² cada mano), sobre superficies interiores de aglomerado asfáltico, en suelos de garajes (sin incluir la preparación del soporte).
Suministro y aplicación de pintura sobre superficies interiores de aglomerado asfáltico, para uso en suelos de garajes, mediante la aplicación con rodillo de pelo corto o pistola air-less de una primera mano de esmalte de dos componentes para interior, acabado satinado, a base de resinas epoxídicas con una mezcla de pigmentos, material de carga y endurecedor, color blanco, sin diluir, y una segunda mano del mismo producto sin diluir, (rendimiento: 0,125 l/m² cada mano). Incluso parte proporcional de limpieza de la superficie soporte y preparación de la mezcla. Sin incluir la preparación del soporte.
Incluye: Limpieza general de la superficie soporte. Preparación de la mezcla. Aplicación de dos manos de acabado.
Criterio de medición de proyecto: Superficie medida según documentación gráfica de Proyecto, con el mismo criterio que el soporte base.
Criterio de medición de obra: Se medirá la superficie realmente ejecutada según especificaciones de Proyecto, con el mismo criterio que el soporte base.

| Código | Ud | Descripción | Rendimiento | Precio | Importe |
|---|---|---|---|---|---|
| mt27edj060a | l | Esmalte de dos componentes para interior, acabado satinado, a base de resinas epoxídicas con una mezcla de pigmentos, material de carga y endurecedor, color blanco, aplicado con brocha, rodillo o pistola. (material) | 0.250 | 23.71 | 5.93 |
| op00tal020 |  | Taladro con batidora. | 1.000 | 0.00 | 0.00 |
| mo038 | h | Pintor. (mano de obra) | 0.100 | 3.74 | 0.37 |
| mo076 | h | Ayudante pintor. (mano de obra) | 0.100 | 2.36 | 0.24 |
| % | % | Herramienta menor | 2 % | 6.54 | 0.13 |
|  |  | Costes directos |  |  | 6.67 |
