# Revoque decorativo sobre paramento exterior

- Propiedad del archivo: CYPE INGENIEROS, S.A.
- Formato: FIEBDC-3/2002
- Ámbito geográfico: Ecuador
- Divisa: USD
- Costes indirectos: 3.00 %
- Gastos generales: 13.00 %
- Beneficio industrial: 6.00 %
- IVA: 12.00 %

## R Revestimientos

### RP Conglomerados tradicionales

#### RPR Revoques

**RPR030** m² Revoque decorativo sobre paramento exterior.
Formación de revoque esgrafiado mediante la aplicación manual, sobre un paramento exterior, previamente enfoscado (no incluido en este precio), de dos capas de mortero de cal aérea apagada de diferentes colores; la primera de 10 mm de espesor, dosificación 1:4 y agregado grueso y la segunda, que lleva incluido el pigmento en su masa, de 8 mm de espesor, dosificación 1:4 y agregado fino de granulometría muy cuidada. Acabado superficial: estarcido mediante plantillas y esgrafiado de la última capa con espátula de madera, previo corte oblicuo del borde dibujado con estiletes. Incluso preparación de la superficie soporte, colocación de malla de fibra de vidrio antiálcalis para refuerzo de encuentros entre materiales diferentes y en los frentes de la losa, en un 20% de la superficie del paramento, formación de juntas, rincones, maestras, aristas, mochetas, jambas, dinteles, remates en los encuentros con paramentos, revestimientos u otros elementos recibidos en su superficie.
Incluye: Preparación de la superficie soporte. Colocación de la malla entre distintos materiales y en los frentes de la losa. Despiece de paños de trabajo. Preparación y aplicación de una primera capa. Preparación y aplicación de una segunda capa. Realización de las juntas. Estarcido mediante plantillas. Esgrafiado. Repasos y limpieza final.
Criterio de medición de proyecto: Superficie medida según documentación gráfica de Proyecto, deduciendo los huecos de superficie mayor de 1 m² e incluyendo el desarrollo de las mochetas.
Criterio de medición de obra: Se medirá la superficie realmente ejecutada según especificaciones de Proyecto, deduciendo los huecos de superficie mayor de 1 m² e incluyendo el desarrollo de las mochetas.

| Código | Ud | Descripción | Rendimiento | Precio | Importe |
|---|---|---|---|---|---|
| mt28pmc010a | m³ | Pasta de mortero de cal para revoques, incluso china. (material) | 0.025 | 165.23 | 4.13 |
| mt09var030a | m² | Malla de fibra de vidrio tejida, con impregnación de PVC, de 10x10 mm de luz de malla, antiálcalis, de 115 a 125 g/m² y 500 µm de espesor, para armar revoques tradicionales, enfoscados y morteros. (material) | 0.210 | 1.84 | 0.39 |
| mt09pmr010 | kg | Pigmento para morteros y revoques. (material) | 0.015 | 10.66 | 0.16 |
| op00tal020 |  | Taladro con batidora. | 1.000 | 0.00 | 0.00 |
| mo039 | h | Revocador. (mano de obra) | 0.955 | 10.34 | 9.87 |
| mo079 | h | Ayudante revocador. (mano de obra) | 0.955 | 6.62 | 6.32 |
| mo111 | h | Peón revocador. (mano de obra) | 0.483 | 6.59 | 3.18 |
| mo020 | h | Albañil. (mano de obra) | 2.775 | 10.34 | 28.69 |
| mo113 | h | Peón de albañil. (mano de obra) | 0.336 | 6.38 | 2.14 |
| % | % | Herramienta menor | 2 % | 54.88 | 1.10 |
|  |  | Costes directos |  |  | 55.98 |
