# Capa fina de mortero autonivelante de cemento, "DRIZORO"

- Propiedad del archivo: CYPE INGENIEROS, S.A.
- Formato: FIEBDC-3/2002
- Ámbito geográfico: Ecuador
- Divisa: USD
- Costes indirectos: 3.00 %
- Gastos generales: 13.00 %
- Beneficio industrial: 6.00 %
- IVA: 12.00 %

## R Revestimientos

### RS Pisos

#### RSA Morteros y pastas de nivelación

**RSA030** m² Capa fina de mortero autonivelante de cemento, "DRIZORO".
Capa fina de mortero autonivelante de cemento, Maxlevel Super, "DRIZORO", con resistencia a compresión de 30 N/mm², resistencia a flexión de 7 N/mm² y resistencia a la abrasión según el método Böhme de 6 cm³ / 50 cm², de 10 mm de espesor, aplicada mecánicamente, para la regularización y nivelación de la superficie soporte interior de hormigón o mortero, previa aplicación de imprimación, Maxprimer Floor "DRIZORO", a base de resinas acrílicas en dispersión acuosa, preparada para recibir piso cerámico, de corcho, de madera, laminado, flexible o textil. Incluso banda de panel rígido de poliestireno expandido para la preparación de las juntas perimetrales de dilatación.
Criterio de valoración económica: El precio no incluye el soporte de hormigón ni el revestimiento.
Incluye: Replanteo y marcado de niveles de acabado. Preparación de las juntas perimetrales de dilatación. Aplicación de la imprimación. Vaciado y extendido de la mezcla. Curado del mortero.
Criterio de medición de proyecto: Superficie medida según documentación gráfica de Proyecto.
Criterio de medición de obra: Se medirá la superficie realmente ejecutada según especificaciones de Proyecto, sin deducir la superficie ocupada por las columnas situados dentro de su perímetro.

| Código | Ud | Descripción | Rendimiento | Precio | Importe |
|---|---|---|---|---|---|
| mt09bnd010a | l | Imprimación, Maxprimer Floor "DRIZORO", a base de resinas acrílicas en dispersión acuosa, para la adherencia de morteros autonivelantes a soportes cementosos. (material) | 0.125 | 8.65 | 1.08 |
| mt09bnd020a | kg | Mortero autonivelante de cemento, Maxlevel Super, "DRIZORO", con resistencia a compresión de 30 N/mm², resistencia a flexión de 7 N/mm² y resistencia a la abrasión según el método Böhme de 6 cm³ / 50 cm², con resinas, agregados seleccionados y fibras sintéticas, para regularización y nivelación de pisos interiores de hormigón. (material) | 16.000 | 2.01 | 32.16 |
| mt16pea020a | m² | Panel rígido de poliestireno expandido, mecanizado lateral recto, de 10 mm de espesor, resistencia térmica 0,25 m²K/W, conductividad térmica 0,036 W/(mK), para junta de dilatación. (material) | 0.100 | 1.29 | 0.13 |
| mq06pym020 | h | Mezcladora-bombeadora para morteros autonivelantes. (maquinaria) | 0.050 | 11.86 | 0.59 |
| mo031 | h | Aplicador de mortero autonivelante. (mano de obra) | 0.034 | 10.34 | 0.35 |
| mo069 | h | Ayudante aplicador de mortero autonivelante. (mano de obra) | 0.056 | 6.62 | 0.37 |
| % | % | Herramienta menor | 2 % | 34.68 | 0.69 |
|  |  | Costes directos |  |  | 35.37 |
