# Contrapiso de arena de machaqueo de 0 a 5 mm de diámetro, en capa de 2 cm de espesor

- Propiedad del archivo: CYPE INGENIEROS, S.A.
- Formato: FIEBDC-3/2002
- Ámbito geográfico: Ecuador
- Costes indirectos: 3.00 %
- Gastos generales: 13.00 %
- Beneficio industrial: 6.00 %
- IVA: 12.00 %

## R Revestimentos

### RS Pisos

#### RSB Contrapisos y grandes recrecidos

**RSB005** m² Contrapiso de arena de machaqueo de 0 a 5 mm de diámetro, en capa de 2 cm de espesor.
Formación de contrapiso de arena de machaqueo de 0 a 5 mm de diámetro, en capa de 2 cm de espesor. Incluso parte proporcional de replanteo y marcado de los niveles de acabado y regularización de la superficie pasando una regla sobre las maestras.
Incluye: Limpieza y preparación del soporte. Replanteo, marcado de niveles y colocación de maestras. Extendido del agregado. Regularización de la capa de agregado, pasando una regla sobre las maestras.
Criterio de medición de proyecto: Superficie medida según documentación gráfica de Proyecto.
Criterio de medición de obra: Se medirá la superficie realmente ejecutada según especificaciones de Proyecto, sin deducir la superficie ocupada por las columnas situados dentro de su perímetro.

| Código | Ud | Descripción | Rendimiento | Precio | Importe |
|---|---|---|---|---|---|
| mt01arp040c | m³ | Arena caliza seleccionada de machaqueo, de 0 a 5 mm de diámetro. (material) | 0.020 | 21.37 | 0.43 |
| mo111 | h | Peón de albañil. (mano de obra) | 0.058 | 3.38 | 0.20 |
| % | % | Costes directos complementarios | 2 % | 0.63 | 0.01 |
|  |  | Costes directos |  |  | 0.64 |
