# Marco perimetral para felpudo de entrada al edificio

- Propiedad del archivo: CYPE INGENIEROS, S.A.
- Formato: FIEBDC-3/2002
- Ámbito geográfico: Ecuador
- Divisa: USD
- Costes indirectos: 3.00 %
- Gastos generales: 13.00 %
- Beneficio industrial: 6.00 %
- IVA: 12.00 %

## R Revestimientos

### RS Pisos

#### RSF Alfombras y felpudos

**RSF020** m Marco perimetral para felpudo de entrada al edificio.
Marco perimetral para felpudo de entrada al edificio, formado por perfiles angulares de aluminio, acabado natural, con alas de 15x25 mm de longitud y 3 mm de espesor. COLOCACIÓN: en cajeado de piso.
Criterio de valoración económica: El precio no incluye la formación del cajeado.
Incluye: Preparación de la superficie soporte. Colocación y fijación mecánica del perfil. Sellado de las juntas.
Criterio de medición de proyecto: Longitud medida según documentación gráfica de Proyecto.
Criterio de medición de obra: Se medirá la longitud realmente ejecutada según especificaciones de Proyecto.

| Código | Ud | Descripción | Rendimiento | Precio | Importe |
|---|---|---|---|---|---|
| mt18fel020ad | m | Marco perimetral para felpudo de entrada al edificio, formado por perfiles angulares de aluminio, acabado natural, con alas de 15x25 mm de longitud y 3 mm de espesor, y elementos de fijación al soporte. (material) | 1.000 | 25.79 | 25.79 |
| mt20wwa030 | Ud | Cartucho de 310 cm³ de masilla de poliuretano impermeable. (material) | 0.032 | 10.49 | 0.34 |
| op00amo010 |  | Amoladora o radial. | 1.000 | 0.00 | 0.00 |
| mo027 | h | Instalador de moquetas y revestimientos textiles. (mano de obra) | 0.112 | 10.34 | 1.16 |
| % | % | Herramienta menor | 2 % | 27.29 | 0.55 |
|  |  | Costes directos |  |  | 27.84 |
