# Barredera de MDF, de 41x22 mm, recubierto con una lámina plástica de imitación de madera, color a elegir, con sección para alojamiento de clips, fijado al paramento mediante clips

- Propiedad del archivo: CYPE INGENIEROS, S.A.
- Formato: FIEBDC-3/2002
- Ámbito geográfico: Ecuador
- Costes indirectos: 3.00 %
- Gastos generales: 13.00 %
- Beneficio industrial: 6.00 %
- IVA: 12.00 %

## R Revestimientos

### RS Pisos

#### RSL Laminados

**RSL020** m Barredera de MDF, de 41x22 mm, recubierto con una lámina plástica de imitación de madera, color a elegir, con sección para alojamiento de clips, fijado al paramento mediante clips.
Suministro y colocación de barredera de MDF, de 41x22 mm, recubierto con una lámina plástica de imitación de madera, color a elegir, con sección para alojamiento de clips, fijado al paramento mediante clips. Incluso parte proporcional de replanteo, cortes, resolución de esquinas, uniones y encuentros, pequeño material auxiliar y limpieza final.
Incluye: Replanteo. Formación de encajes en esquinas y rincones. Colocación de la barredera. Rejuntado. Limpieza final.
Criterio de medición de proyecto: Longitud medida según documentación gráfica de Proyecto, sin incluir huecos de puertas. No se ha incrementado la medición por roturas y recortes, ya que en la descomposición se ha considerado un 5% más de piezas.
Criterio de medición de obra: Se medirá la longitud realmente ejecutada según especificaciones de Proyecto.

| Código | Ud | Descripción | Rendimiento | Precio | Importe |
|---|---|---|---|---|---|
| mt18rma040g | m | Barredera de MDF, de 41x22 mm, recubierto con una lámina plástica de imitación de madera, color a elegir, con sección para alojamiento de clips y resistencia a la abrasión AC3; incluso parte proporcional de clips de sujeción y elementos de anclaje al paramento. (material) | 1.050 | 7.55 | 7.93 |
| mt18rma050 | Ud | Clip para barredera. (material) | 3.000 | 0.17 | 0.51 |
| op00cla010 |  | Clavadora neumática. | 1.000 | 0.00 | 0.00 |
| op00cep010 |  | Garlopa. | 1.000 | 0.00 | 0.00 |
| op00gui010 |  | Guillotina. | 1.000 | 0.00 | 0.00 |
| mo028 | h | Instalador de pisos laminados. (mano de obra) | 0.084 | 3.28 | 0.28 |
| % | % | Costes directos complementarios | 2 % | 8.72 | 0.17 |
|  |  | Costes directos |  |  | 8.89 |
