# Barredera soldable de PVC, de 105x40 mm, fijado con adhesivo y soldado a tope por termofusión al piso

- Propiedad del archivo: CYPE INGENIEROS, S.A.
- Formato: FIEBDC-3/2002
- Ámbito geográfico: Ecuador
- Divisa: USD
- Costes indirectos: 3.00 %
- Gastos generales: 13.00 %
- Beneficio industrial: 6.00 %
- IVA: 12.00 %

## R Revestimientos

### RS Pisos

#### RSS Flexibles

**RSS100** m Barredera soldable de PVC, de 105x40 mm, fijado con adhesivo y soldado a tope por termofusión al piso.
Barredera soldable de PVC, de 105x40 mm y 2 mm de espesor, color. Incluso limpieza y preparación de la superficie soporte, replanteo y fijación de la barredera con adhesivo y soldado a tope por termofusión al piso.
Incluye: Limpieza y preparación de la superficie soporte. Replanteo. Corte, colocación, soldado y fijación de la barredera.
Criterio de medición de proyecto: Longitud medida según documentación gráfica de Proyecto, sin incluir huecos de puertas. No se ha incrementado la medición por roturas y recortes, ya que en la descomposición se ha considerado un 5% más de piezas.
Criterio de medición de obra: Se medirá la longitud realmente ejecutada según especificaciones de Proyecto.

| Código | Ud | Descripción | Rendimiento | Precio | Importe |
|---|---|---|---|---|---|
| mt18dww020a | l | Adhesivo de cloropreno, de base solvente monocomponente. (material) | 0.105 | 6.96 | 0.73 |
| mt18rpv030a | m | Barredera soldable de PVC, de 105x40 mm y 2 mm de espesor, color, suministrado en rollos de 25 m de longitud. (material) | 1.050 | 10.71 | 11.25 |
| op00pis010 |  | Pistola de aire caliente para soldadura de materiales termoplásticos. | 1.000 | 0.00 | 0.00 |
| mo026 | h | Instalador de revestimientos flexibles. (mano de obra) | 0.112 | 7.18 | 0.80 |
| % | % | Herramienta menor | 2 % | 12.78 | 0.26 |
|  |  | Costes directos |  |  | 13.04 |
