# Tabica para cielo raso continuo de placas de escayola

- Propiedad del archivo: CYPE INGENIEROS, S.A.
- Formato: FIEBDC-3/2002
- Ámbito geográfico: Ecuador
- Divisa: USD
- Costes indirectos: 3.00 %
- Gastos generales: 13.00 %
- Beneficio industrial: 6.00 %
- IVA: 12.00 %

## R Revestimientos

### RT Cielos rasos en interiores

#### RTA Continuos, de placas de escayola

**RTA020** m Tabica para cielo raso continuo de placas de escayola.
Formación de tabica vertical en cambio de nivel de cielo raso continuo, mediante placas de escayola con nervaduras y acabado liso recibidas con pasta de escayola, para cerrar un espacio de 20 cm de altura.
Incluye: Replanteo y trazado en los paramentos de la situación de la tabica. Presentación y corte de las piezas. Humectación de la base de fijación. Extendido de la pasta de agarre. Colocación y rejuntado de las piezas. Repasos de encuentros entre piezas, esquinas y rincones.
Criterio de medición de proyecto: Longitud medida según documentación gráfica de Proyecto.
Criterio de medición de obra: Se medirá la longitud realmente ejecutada según especificaciones de Proyecto.

| Código | Ud | Descripción | Rendimiento | Precio | Importe |
|---|---|---|---|---|---|
| mt09pes010 | m³ | Pasta de escayola. (material) | 0.004 | 205.66 | 0.82 |
| mt12fpe010b | m² | Placa de escayola con nervaduras, de 100x60 cm y de 8 mm de espesor (20 mm de espesor total, incluyendo las nervaduras), con canto recto y acabado liso, sin revestir, para cielos rasos. (material) | 0.220 | 4.46 | 0.98 |
| mo035 | h | Colocador de cielos rasos. (mano de obra) | 0.392 | 10.34 | 4.05 |
| mo117 | h | Peón colocador de cielos rasos. (mano de obra) | 0.392 | 6.38 | 2.50 |
| % | % | Herramienta menor | 2 % | 8.35 | 0.17 |
|  |  | Costes directos |  |  | 8.52 |
