# Cielo raso continuo

- Propiedad del archivo: CYPE INGENIEROS, S.A.
- Formato: FIEBDC-3/2002
- Ámbito geográfico: Ecuador
- Costes indirectos: 3.00 %
- Gastos generales: 13.00 %
- Beneficio industrial: 6.00 %
- IVA: 12.00 %

## R Revestimientos

### RT Cielos rasos

#### RTC Continuos, de placas de yeso laminado

**RTC016** m² Cielo raso continuo, situado a una altura menor de 4 m, liso D112 "KNAUF" con estructura metálica (12,5+27+27), formado por una placa de yeso laminado AD / - 1200 / longitud / 12,5 / borde afinado, alta dureza "KNAUF".
Suministro y montaje de cielo raso continuo, situado a una altura menor de 4 m, liso D112 "KNAUF" (12,5+27+27), formado por una placa de yeso laminado AD / - 1200 / longitud / 12,5 / borde afinado, alta dureza "KNAUF" atornillada a una estructura metálica de acero galvanizado de maestras primarias 60/27 mm separadas cada 1000 mm entre ejes y suspendidas de la losa o elemento soporte mediante cuelgues combinados cada 950 mm, y maestras secundarias fijadas perpendicularmente a los perfiles primarios mediante caballetes y colocadas con una modulación máxima de 500 mm entre ejes, incluso parte proporcional de fijaciones, tornillería, resolución del perímetro y puntos singulares, pasta de juntas, cinta de juntas y accesorios de montaje. Totalmente terminado y listo para imprimar y revestir.
Incluye: Replanteo de los ejes de la estructura metálica. Nivelación y fijación del perfil en U en el perímetro y colocación de la banda acústica de dilatación. Señalización de los puntos de anclaje a la losa o elemento soporte. Nivelación y suspensión de los perfiles primarios y secundarios de la estructura. Atornillado y colocación de las placas. Tratamiento de juntas.
Criterio de medición de proyecto: Superficie medida entre paramentos, según documentación gráfica de Proyecto, sin descontar huecos para instalaciones.
Criterio de medición de obra: Se medirá la superficie realmente ejecutada según especificaciones de Proyecto, sin deducir los huecos de superficie menor de 1 m².

| Código | Ud | Descripción | Rendimiento | Precio | Importe |
|---|---|---|---|---|---|
| mt12pfk012a | m | Perfil U 30/30 de lámina de acero galvanizado, sistemas "KNAUF", espesor 0,55 mm. (material) | 0.400 | 1.66 | 0.66 |
| mt12psg220 | Ud | Fijación compuesta por taco y tornillo 5x27. (material) | 2.000 | 0.07 | 0.14 |
| mt12pek020g | Ud | Cuelgue combinado para maestra 60/27, "KNAUF". (material) | 1.200 | 0.90 | 1.08 |
| mt12pek030 | Ud | Varilla de cuelgue "KNAUF" de 100 cm. (material) | 1.200 | 0.51 | 0.61 |
| mt12pfk011a | m | Maestra 60/27 "KNAUF" de lámina de acero galvanizado. (material) | 3.200 | 1.91 | 6.11 |
| mt12pek020k | Ud | Conector para maestra 60/27, "KNAUF". (material) | 0.600 | 0.56 | 0.34 |
| mt12pek020c | Ud | Caballete para maestra 60/27, "KNAUF". (material) | 2.300 | 0.70 | 1.61 |
| mt12ppk010m | m² | Placa de yeso laminado AD / - 1200 / longitud / 12,5 / borde afinado, alta dureza "KNAUF". (material) | 1.030 | 6.99 | 7.20 |
| mt12ptk010cd | Ud | Tornillo autoperforante TN "KNAUF" 3,5x25. (material) | 17.000 | 0.01 | 0.17 |
| mt12pck020b | m | Banda acústica de dilatación "KNAUF" de 50 mm de anchura. (material) | 0.400 | 0.32 | 0.13 |
| mt12pik020 | kg | Pasta Uniflott GLS "KNAUF". (material) | 0.300 | 1.84 | 0.55 |
| mt12pik010a | kg | Pasta de juntas Jointfiller 24 H "KNAUF". (material) | 0.400 | 1.56 | 0.62 |
| mt12pck010a | m | Cinta de juntas "KNAUF" de 50 mm de anchura. (material) | 0.450 | 0.04 | 0.02 |
| op00fre010 |  | Fresadora. | 1.000 | 0.00 | 0.00 |
| op00ato010 |  | Atornillador. | 1.000 | 0.00 | 0.00 |
| mo015 | h | Montador de cielos rasos. (mano de obra) | 0.309 | 3.39 | 1.05 |
| mo082 | h | Ayudante montador de cielos rasos. (mano de obra) | 0.115 | 2.07 | 0.24 |
| % | % | Costes directos complementarios | 2 % | 20.53 | 0.41 |
|  |  | Costes directos |  |  | 20.94 |
