# Trampilla de registro de acero galvanizado lacado

- Propiedad del archivo: CYPE INGENIEROS, S.A.
- Formato: FIEBDC-3/2002
- Ámbito geográfico: Ecuador
- Divisa: USD
- Costes indirectos: 3.00 %
- Gastos generales: 13.00 %
- Beneficio industrial: 6.00 %
- IVA: 12.00 %

## R Revestimientos

### RT Cielos rasos

#### RTC Continuos, de placas de yeso laminado

**RTC019** Ud Trampilla de registro de acero galvanizado lacado, color blanco, Metaltramp "PLACO", de 600x600 mm, formada por marco y puerta con llave, para cielo raso continuo de placas de yeso laminado. Incluso accesorios de montaje.
Trampilla de registro de acero galvanizado lacado, color blanco, Metaltramp "PLACO", de 600x600 mm, formada por marco y puerta con llave, para cielo raso continuo de placas de yeso laminado. Incluso accesorios de montaje.
Incluye: Marcado y corte de la placa de yeso laminado. Colocación de la trampilla. Resolución de encuentros y puntos singulares.
Criterio de medición de proyecto: Número de unidades previstas, según documentación gráfica de Proyecto.
Criterio de medición de obra: Se medirá el número de unidades realmente colocadas según especificaciones de Proyecto.

| Código | Ud | Descripción | Rendimiento | Precio | Importe |
|---|---|---|---|---|---|
| mt12plk060b | Ud | Trampilla de registro de acero galvanizado lacado, color blanco, Metaltramp "PLACO", de 600x600 mm, formada por marco y puerta con llave. (material) | 1.000 | 43.95 | 43.95 |
| op00fre010 |  | Fresadora. | 0.100 | 0.00 | 0.00 |
| mo015 | h | Montador de cielos rasos. (mano de obra) | 0.335 | 7.38 | 2.47 |
| mo082 | h | Ayudante montador de cielos rasos. (mano de obra) | 0.168 | 4.60 | 0.77 |
| % | % | Herramienta menor | 2 % | 47.19 | 0.94 |
|  |  | Costes directos |  |  | 48.13 |
