# Cielo raso registrable

- Propiedad del archivo: CYPE INGENIEROS, S.A.
- Formato: FIEBDC-3/2002
- Ámbito geográfico: Ecuador
- Divisa: USD
- Costes indirectos: 3.00 %
- Gastos generales: 13.00 %
- Beneficio industrial: 6.00 %
- IVA: 12.00 %

## R Revestimientos

### RT Cielos rasos

#### RTL Metálicos

**RTL016** m² Cielo raso registrable, situado a una altura menor de 4 m, sistema D427a.es "KNAUF", formado por bandejas de acero galvanizado prelacado, modelo Ras "KNAUF", de superficie lisa, color blanco, de 0,5 mm de espesor, con canto A Enrasado, con perfilería vista.
Suministro y montaje de cielo raso registrable, situado a una altura menor de 4 m, sistema D427a.es "KNAUF", constituido por bandejas de acero galvanizado prelacado, modelo Ras "KNAUF", de superficie lisa, color blanco, de 0,5 mm de espesor, con canto A Enrasado, suspendido de la losa con perfilería vista, con suela de 24 mm de anchura, de acero galvanizado, comprendiendo perfiles primarios, secundarios y angulares de remate, fijados al techo mediante varillas y cuelgues.
Incluye: Replanteo de los ejes de la trama modular. Nivelación y colocación de los perfiles angulares. Replanteo de los perfiles primarios de la trama. Señalización de los puntos de anclaje a la losa. Nivelación y suspensión de los perfiles primarios y secundarios de la trama. Corte de las bandejas. Colocación de las bandejas.
Criterio de medición de proyecto: Superficie medida entre paramentos, según documentación gráfica de Proyecto, sin descontar huecos para instalaciones.
Criterio de medición de obra: Se medirá la superficie realmente ejecutada según especificaciones de Proyecto, sin descontar huecos para instalaciones.
Criterio de valoración económica: El precio incluye la resolución de encuentros y puntos singulares.

| Código | Ud | Descripción | Rendimiento | Precio | Importe |
|---|---|---|---|---|---|
| mt12pbk010aaaa | m² | Bandeja de acero galvanizado prelacado, modelo Ras "KNAUF", de superficie lisa, color blanco, de 0,5 mm de espesor, con canto A Enrasado, para cielos rasos registrables. (material) | 1.020 | 21.94 | 22.38 |
| mt12pfk060e | m | Perfil primario EASY T - 24/38/3700 mm "KNAUF", color blanco, de acero galvanizado. (material) | 0.840 | 1.44 | 1.21 |
| mt12pfk060y | m | Perfil secundario EASY TG - 24/32/600 mm "KNAUF", color blanco, de acero galvanizado. (material) | 0.840 | 1.44 | 1.21 |
| mt12pfk060A | m | Perfil secundario EASY TG - 24/32/1200 mm "KNAUF", color blanco, de acero galvanizado. (material) | 1.670 | 1.44 | 2.40 |
| mt12pfk050b | m | Perfil angular EASY L - 25/25/3050 mm "KNAUF", color blanco, de acero galvanizado. (material) | 0.700 | 1.05 | 0.74 |
| mt12pek060 | Ud | Pieza de cuelgue rápido Twist "KNAUF", para cielos rasos suspendidos. (material) | 0.840 | 74.94 | 62.95 |
| mt12pek030 | Ud | Varilla de cuelgue "KNAUF" de 100 cm. (material) | 0.840 | 0.63 | 0.53 |
| mt12psg220 | Ud | Fijación compuesta por taco y tornillo 5x27. (material) | 0.800 | 0.08 | 0.06 |
| op00ato010 |  | Atornillador. | 1.000 | 0.00 | 0.00 |
| mo015 | h | Montador de cielos rasos. (mano de obra) | 0.293 | 5.14 | 1.51 |
| mo082 | h | Ayudante montador de cielos rasos. (mano de obra) | 0.293 | 3.14 | 0.92 |
| % | % | Herramienta menor | 2 % | 93.91 | 1.88 |
|  |  | Costes directos |  |  | 95.79 |
