# Cielo raso registrable

- Propiedad del archivo: CYPE INGENIEROS, S.A.
- Formato: FIEBDC-3/2002
- Ámbito geográfico: Ecuador
- Costes indirectos: 3.00 %
- Gastos generales: 13.00 %
- Beneficio industrial: 6.00 %
- IVA: 12.00 %

## R Revestimientos

### RT Cielos rasos

#### RTL Metálicos

**RTL035** m² Cielo raso registrable, situado a una altura menor de 4 m, de rejilla de aluminio prelacada al horno, con nervios de 40 mm de alto formando celdillas de 75x75 mm, fabricada en módulos de 600x600 mm, dispuesto sobre entramado metálico.
Formación de cielo raso registrable, situado a una altura menor de 4 m, de rejilla de aluminio prelacada al horno, con nervios de 40 mm de alto formando celdillas de 75x75 mm, fabricada en módulos de 600x600 mm, dispuesto sobre entramado metálico formado por perfiles de 40 mm de alto, con suspensión autoniveladora de pletina, incluso parte proporcional de perfiles de remates, piezas especiales, accesorios de suspensión y fijación, completamente instalado.
Incluye: Replanteo de los ejes principales de suspensión. Fijación en la losa y aplomado de los elementos de sujeción. Alineación y nivelación de los perfiles de remate lateral en todo el contorno. Disposición de las rejillas. Formación de huecos para recepción de posibles elementos de anclaje y/o instalaciones.
Criterio de medición de proyecto: Superficie medida entre paramentos, según documentación gráfica de Proyecto, sin descontar huecos para instalaciones.
Criterio de medición de obra: Se medirá la superficie realmente ejecutada según especificaciones de Proyecto, sin descontar huecos para instalaciones.

| Código | Ud | Descripción | Rendimiento | Precio | Importe |
|---|---|---|---|---|---|
| mt12fra010a | m² | Rejilla de aluminio prelacada al horno, con nervios de 40 mm de alto formando celdillas de 75x75 mm, fabricada en módulos de 600x600 mm, para cielo raso registrable. (material) | 1.030 | 52.15 | 53.71 |
| mt12fra020a | m² | Entramado metálico formado por perfiles de 40 mm de alto, con suspensión autoniveladora de pletina para cielo raso de rejillas de aluminio, incluso parte proporcional de perfiles de remates, piezas especiales y accesorios de suspensión y fijación. (material) | 1.000 | 6.92 | 6.92 |
| op00ato010 |  | Atornillador. | 1.000 | 0.00 | 0.00 |
| mo015 | h | Montador de cielos rasos. (mano de obra) | 0.266 | 3.39 | 0.90 |
| mo082 | h | Ayudante montador de cielos rasos. (mano de obra) | 0.266 | 2.07 | 0.55 |
| % | % | Costes directos complementarios | 2 % | 62.08 | 1.24 |
|  |  | Costes directos |  |  | 63.32 |
