# Oscuro de escayola, de 4x4x30x120 cm, para solución perimetral de techo

- Propiedad del archivo: CYPE INGENIEROS, S.A.
- Formato: FIEBDC-3/2002
- Ámbito geográfico: Ecuador
- Costes indirectos: 3.00 %
- Gastos generales: 13.00 %
- Beneficio industrial: 6.00 %
- IVA: 12.00 %

## R Revestimientos

### RT Cielos rasos

#### RTP Prefabricados de escayola

**RTP040** m Oscuro de escayola, de 4x4x30x120 cm, para solución perimetral de techo.
Suministro y colocación de oscuro de escayola, de 4x4x30x120 cm, para solución perimetral de techo, recibido con cola para escayola. Incluso parte proporcional de corte, accesorios de fijación y repaso de juntas.
Incluye: Replanteo y trazado en los paramentos de la situación del oscuro. Presentación y corte de las piezas. Humectación de la base de fijación. Extendido de la cola. Colocación y rejuntado de las piezas. Repasos de encuentros entre piezas, esquinas y rincones.
Criterio de medición de proyecto: Longitud medida según documentación gráfica de Proyecto.
Criterio de medición de obra: Se medirá la longitud realmente ejecutada según especificaciones de Proyecto.

| Código | Ud | Descripción | Rendimiento | Precio | Importe |
|---|---|---|---|---|---|
| mt12rea060ae | m | Oscuro de escayola, de 4x4x30x120 cm. (material) | 1.050 | 6.24 | 6.55 |
| mt09eyc030 | kg | Cola para escayola. (material) | 0.130 | 0.31 | 0.04 |
| mo035 | h | Colocador de cielos rasos. (mano de obra) | 0.167 | 3.28 | 0.55 |
| % | % | Costes directos complementarios | 2 % | 7.14 | 0.14 |
|  |  | Costes directos |  |  | 7.28 |
