# Ángulo convexo de escayola para media caña de luz indirecta, 24 cm de altura, 15,4 cm de anchura mínima, 50,4 cm de anchura total y 20,5 cm de radio, para solución perimetral de techo

- Propiedad del archivo: CYPE INGENIEROS, S.A.
- Formato: FIEBDC-3/2002
- Ámbito geográfico: Ecuador
- Costes indirectos: 3.00 %
- Gastos generales: 13.00 %
- Beneficio industrial: 6.00 %
- IVA: 12.00 %

## R Revestimientos

### RT Cielos rasos

#### RTP Prefabricados de escayola

**RTP051** Ud Ángulo convexo de escayola para media caña de luz indirecta, 24 cm de altura, 15,4 cm de anchura mínima, 50,4 cm de anchura total y 20,5 cm de radio, para solución perimetral de techo.
Suministro y colocación de ángulo convexo de escayola para media caña de luz indirecta, 24 cm de altura, 15,4 cm de anchura mínima, 50,4 cm de anchura total y 20,5 cm de radio, para solución perimetral de techo, recibido con cola para escayola. Incluso parte proporcional de corte, accesorios de fijación y repaso de juntas.
Incluye: Replanteo de la pieza. Humectación de la base de fijación. Extendido de la cola. Colocación y rejuntado de la pieza. Repaso de encuentros entre piezas.
Criterio de medición de proyecto: Número de unidades previstas, según documentación gráfica de Proyecto.
Criterio de medición de obra: Se medirá el número de unidades realmente colocadas según especificaciones de Proyecto.

| Código | Ud | Descripción | Rendimiento | Precio | Importe |
|---|---|---|---|---|---|
| mt12rea105d | Ud | Ángulo convexo de escayola para media caña de luz indirecta, 24 cm de altura, 15,4 cm de anchura mínima, 50,4 cm de anchura total y 20,5 cm de radio. (material) | 1.000 | 16.27 | 16.27 |
| mt09eyc030 | kg | Cola para escayola. (material) | 0.110 | 0.31 | 0.03 |
| mo035 | h | Colocador de cielos rasos. (mano de obra) | 0.167 | 3.28 | 0.55 |
| % | % | Costes directos complementarios | 2 % | 16.85 | 0.34 |
|  |  | Costes directos |  |  | 17.19 |
