# Ménsula doble, de escayola, de 40x32,5x12 cm, para adosar a pared o a pilastra

- Propiedad del archivo: CYPE INGENIEROS, S.A.
- Formato: FIEBDC-3/2002
- Ámbito geográfico: Ecuador
- Costes indirectos: 3.00 %
- Gastos generales: 13.00 %
- Beneficio industrial: 6.00 %
- IVA: 12.00 %

## R Revestimientos

### RT Cielos rasos

#### RTP Prefabricados de escayola

**RTP300** Ud Ménsula doble, de escayola, de 40x32,5x12 cm, para adosar a pared o a pilastra.
Suministro y colocación de ménsula doble, de escayola, de 40x32,5x12 cm, para adosar a pared o a pilastra, recibida con cola para escayola. Incluso parte proporcional de corte, accesorios de fijación y repaso de juntas.
Incluye: Replanteo de la pieza. Humectación de la base de fijación. Extendido de la cola. Colocación y rejuntado de la pieza.
Criterio de medición de proyecto: Número de unidades previstas, según documentación gráfica de Proyecto.
Criterio de medición de obra: Se medirá el número de unidades realmente colocadas según especificaciones de Proyecto.

| Código | Ud | Descripción | Rendimiento | Precio | Importe |
|---|---|---|---|---|---|
| mt12rea265a | Ud | Ménsula doble, de escayola, de 40x32,5x12 cm, para adosar a pared o a pilastra. (material) | 1.000 | 14.93 | 14.93 |
| mt09eyc030 | kg | Cola para escayola. (material) | 0.290 | 0.31 | 0.09 |
| mo035 | h | Colocador de cielos rasos. (mano de obra) | 0.200 | 3.28 | 0.66 |
| % | % | Costes directos complementarios | 2 % | 15.68 | 0.31 |
|  |  | Costes directos |  |  | 15.99 |
