# Pintura plástica sobre paramento vertical en pistas deportivas

- Propiedad del archivo: CYPE INGENIEROS, S.A.
- Formato: FIEBDC-3/2002
- Ámbito geográfico: Ecuador
- Divisa: USD
- Costes indirectos: 3.00 %
- Gastos generales: 13.00 %
- Beneficio industrial: 6.00 %
- IVA: 12.00 %

## U Urbanización interior del predio

### UD Pistas deportivas

#### UDV Revestimientos

**UDV020** m² Pintura plástica sobre paramento vertical en pistas deportivas.
Aplicación manual de dos manos de pintura plástica, antideslizante, color verde, acabado satinado, textura lisa, la primera mano diluida con un 20% de agua y la siguiente diluida con un 5% de agua o sin diluir, (rendimiento: 0,12 l/m² cada mano); sobre paramento vertical de hormigón, para pista de pádel.
Criterio de valoración económica: El precio incluye la protección de los elementos del entorno que puedan verse afectados durante los trabajos.
Incluye: Preparación y limpieza previa del soporte. Preparación de la mezcla. Aplicación de una mano de fondo y una mano de acabado.
Criterio de medición de proyecto: Superficie medida según documentación gráfica de Proyecto.
Criterio de medición de obra: Se medirá la superficie realmente ejecutada según especificaciones de Proyecto.

| Código | Ud | Descripción | Rendimiento | Precio | Importe |
|---|---|---|---|---|---|
| mt27pdp010j | kg | Pintura plástica, a base de resinas acrílicas puras emulsionadas en agua, color verde, acabado satinado, textura lisa, resistente a la intemperie, impermeable al agua de lluvia y permeable al vapor de agua y antideslizante; para aplicar con brocha, rodillo o pistola. (material) | 0.240 | 8.63 | 2.07 |
| mo038 | h | Pintor. (mano de obra) | 0.112 | 10.34 | 1.16 |
| mo076 | h | Ayudante pintor. (mano de obra) | 0.112 | 6.62 | 0.74 |
| % | % | Herramienta menor | 2 % | 3.97 | 0.08 |
|  |  | Costes directos |  |  | 4.05 |
