# Farola para alumbrado viario compuesta de columna de 3 m de altura, y luminaria decorativa con difusor de plástico y lámpara de vapor de sodio a alta presión de 70 vatios

- Propiedad del archivo: CYPE INGENIEROS, S.A.
- Formato: FIEBDC-3/2002
- Ámbito geográfico: Ecuador
- Divisa: USD
- Costes indirectos: 3.00 %
- Gastos generales: 13.00 %
- Beneficio industrial: 6.00 %
- IVA: 12.00 %

## U Urbanización interior del predio

### UI Iluminación exterior

#### UIV Alumbrado viario

**UIV010** Ud Farola para alumbrado viario compuesta de columna de 3 m de altura, y luminaria decorativa con difusor de plástico y lámpara de vapor de sodio a alta presión de 70 vatios.
Suministro y montaje de farola para alumbrado viario compuesta de columna troncocónica de 3 m de altura, construida en lámina de acero galvanizado de 3 mm de espesor, provista de caja de conexión y protección, conductor interior para 0,6/1,0 kV, pica de tierra, caja de revisión de paso y derivación de 40x40x60 cm, provista de marco y tapa de hierro fundido, anclaje mediante pernos a dado de cimentación realizado con hormigón simple f'c=210 kg/cm² (21 MPa), clase de exposición F0 S0 P0 C0, tamaño máximo del agregado 19 mm, consistencia plástica; y luminaria decorativa con difusor de plástico y lámpara de vapor de sodio a alta presión de 70 vatios de potencia, forma troncopiramidal y acoplada al soporte. Incluso parte proporcional de cimentación, accesorios, elementos de anclaje, equipo de encendido y conexionado. Totalmente instalada.
Incluye: Formación de cimentación de hormigón simple. Preparación de la superficie de apoyo. Fijación de la columna. Colocación de accesorios. Conexionado. Limpieza del elemento.
Criterio de medición de proyecto: Número de unidades previstas, según documentación gráfica de Proyecto.
Criterio de medición de obra: Se medirá el número de unidades realmente ejecutadas según especificaciones de Proyecto.

| Código | Ud | Descripción | Rendimiento | Precio | Importe |
|---|---|---|---|---|---|
| mt34www030a | Ud | Cimentación con hormigón f'c=210 kg/cm² (21 MPa), clase de exposición F0 S0 P0 C0, tamaño máximo del agregado 19 mm, consistencia plástica para anclaje de columna de 3 a 6 m de altura, incluso placa y pernos de anclaje. (material) | 1.000 | 121.23 | 121.23 |
| mt34www020 | Ud | Caja de revisión de paso y derivación de 40x40x60 cm, provista de marco y tapa de hierro fundido. (material) | 1.000 | 107.29 | 107.29 |
| mt34www040 | Ud | Caja de conexión y protección, con fusibles. (material) | 1.000 | 8.73 | 8.73 |
| mt34www050 | m | Conductor aislado de cobre para 0,6/1 kV de 2x2,5 mm². (material) | 4.000 | 0.60 | 2.40 |
| mt35ttc010b | m | Conductor de cobre desnudo, de 35 mm². (material) | 2.000 | 4.08 | 8.16 |
| mt35tte010a | Ud | Electrodo para red de toma de tierra cobreado con 300 µm, fabricado en acero, de 14 mm de diámetro y 1,5 m de longitud. (material) | 1.000 | 23.22 | 23.22 |
| mt34xes010a | Ud | Columna recta de acero galvanizado, pintada, altura 3 m. (material) | 1.000 | 206.15 | 206.15 |
| mt34est020a | Ud | Luminaria decorativa con difusor de plástico, con lámpara de vapor de sodio a alta presión, VSAP 70 W, forma troncopiramidal y acoplada al soporte. (material) | 1.000 | 141.25 | 141.25 |
| mt34www010 | Ud | Material auxiliar para iluminación exterior. (material) | 1.000 | 1.18 | 1.18 |
| mq04cag010c | h | Camión con grúa de hasta 12 t. (maquinaria) | 1.007 | 56.65 | 57.05 |
| mo041 | h | Albañil de obra civil. (mano de obra) | 1.547 | 4.97 | 7.69 |
| mo087 | h | Ayudante de albañil de obra civil. (mano de obra) | 1.547 | 3.14 | 4.86 |
| mo003 | h | Electricista. (mano de obra) | 0.774 | 5.14 | 3.98 |
| mo102 | h | Ayudante electricista. (mano de obra) | 0.774 | 3.13 | 2.42 |
| % | % | Herramienta menor | 2 % | 695.61 | 13.91 |
|  |  | Costes directos |  |  | 709.52 |
