# Césped

- Propiedad del archivo: CYPE INGENIEROS, S.A.
- Formato: FIEBDC-3/2002
- Ámbito geográfico: Ecuador
- Divisa: USD
- Costes indirectos: 3.00 %
- Gastos generales: 13.00 %
- Beneficio industrial: 6.00 %
- IVA: 12.00 %

## U Urbanización interior del predio

### UJ Jardinería

#### UJC Tepes y céspedes

**UJC020** m² Césped.
Césped por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para césped. (material) | 0.030 | 7.67 | 0.23 |
| mt48tie030a | m³ | Tierra vegetal cribada, suministrada a granel. (material) | 0.150 | 28.99 | 4.35 |
| mt48tie040 | kg | Mantillo limpio cribado. (material) | 6.000 | 0.04 | 0.24 |
| mt48tif020a | kg | Abono para presiembra de césped. (material) | 0.100 | 1.76 | 0.18 |
| mt08aaa010a | m³ | Agua. (material) | 0.150 | 1.84 | 0.28 |
| mq09rod010 | h | Rodillo ligero. (maquinaria) | 0.025 | 4.29 | 0.11 |
| mq09mot010 | h | Motocultor 60/80 cm. (maquinaria) | 0.050 | 3.31 | 0.17 |
| mo040 | h | Jardinero. (mano de obra) | 0.112 | 10.64 | 1.19 |
| mo115 | h | Peón jardinero. (mano de obra) | 0.224 | 6.56 | 1.47 |
| % | % | Herramienta menor | 2 % | 8.22 | 0.16 |
|  |  | Costes directos |  |  | 8.38 |
