# Seto

- Propiedad del archivo: CYPE INGENIEROS, S.A.
- Formato: FIEBDC-3/2002
- Ámbito geográfico: Ecuador
- Divisa: USD
- Costes indirectos: 3.00 %
- Gastos generales: 13.00 %
- Beneficio industrial: 6.00 %
- IVA: 12.00 %

## U Urbanización interior del predio

### UJ Jardinería

#### UJV Cercado y ocultación

**UJV010** m Seto.
Seto de Aligustre (Ligustrum japonicum) de 0,3-0,5 m de altura (4 ud/m).
Incluye: Apertura de zanja con los medios indicados. Abonado del terreno. Sembrado. Primer riego.
Criterio de medición de proyecto: Longitud medida según documentación gráfica de Proyecto.
Criterio de medición de obra: Se medirá la longitud realmente ejecutada según especificaciones de Proyecto.

| Código | Ud | Descripción | Rendimiento | Precio | Importe |
|---|---|---|---|---|---|
| mt48ecr010a | Ud | Aligustre (Ligustrum japonicum) de 0,3-0,5 m de altura; suministro en contenedor. (material) | 4.000 | 2.01 | 8.04 |
| mt48tie020 | kg | Abono mineral complejo NPK 15-15-15. (material) | 1.500 | 1.01 | 1.52 |
| mt08aaa010a | m³ | Agua. (material) | 0.020 | 1.83 | 0.04 |
| mq01pan070b | h | Mini pala cargadora sobre neumáticos, de 52 kW/1 m³ kW. (maquinaria) | 0.100 | 39.99 | 4.00 |
| op00coo010 |  | Cortasetos. | 1.000 | 0.00 | 0.00 |
| mo040 | h | Jardinero. (mano de obra) | 0.090 | 10.34 | 0.93 |
| mo115 | h | Peón jardinero. (mano de obra) | 0.280 | 6.38 | 1.79 |
| % | % | Herramienta menor | 2 % | 16.32 | 0.33 |
|  |  | Costes directos |  |  | 16.65 |
