# Hormigón proyectado, para vaso de piscina

- Propiedad del archivo: CYPE INGENIEROS, S.A.
- Formato: FIEBDC-3/2002
- Ámbito geográfico: Ecuador
- Divisa: USD
- Costes indirectos: 3.00 %
- Gastos generales: 13.00 %
- Beneficio industrial: 6.00 %
- IVA: 12.00 %

## U Urbanización interior del predio

### UP Piscinas

#### UPG Vasos, ménsulas y escaleras

**UPG010** m² Hormigón proyectado, para vaso de piscina.
Hormigón f'c=350 kg/cm² (35 MPa), clase de exposición F3 S0 P1 C2, tamaño máximo del agregado 12,5 mm, consistencia blanda, proyectado por vía húmeda para formación de paramento horizontal de vaso de piscina, de 15 cm de espesor, con doble malla electrosoldada 15x15 cm y Ø 3,5-3,5 mm, y armadura de refuerzo de acero Grado 60 (fy=4200 kg/cm²), cuantía 4 kg/m³, sin juntas de dilatación. Incluso alambre de atar y separadores.
Incluye: Preparación de la superficie soporte. Colocación de la malla electrosoldada. Colocación de la armadura de refuerzo. Proyección del hormigón en capas sucesivas.
Criterio de medición de proyecto: Superficie medida según documentación gráfica de Proyecto.
Criterio de medición de obra: Se medirá la superficie realmente ejecutada según especificaciones de Proyecto.

| Código | Ud | Descripción | Rendimiento | Precio | Importe |
|---|---|---|---|---|---|
| mt07ame040b | m² | Malla electrosoldada con alambres longitudinales y transversales de 3,5 mm de diámetro espaciados 15x15 cm, según NTE-INEN-2209 y ASTM A 497. (material) | 2.200 | 1.42 | 3.12 |
| mt07aco060d | kg | Acero en barras corrugadas, Grado 60 (fy=4200 kg/cm²), de varios diámetros, según NTE-INEN-2167 y ASTM A 706. (material) | 4.200 | 1.45 | 6.09 |
| mt08var050 | kg | Alambre galvanizado para atar, de 1,30 mm de diámetro. (material) | 0.048 | 1.83 | 0.09 |
| mt07aco020d | Ud | Separador homologado para muros. (material) | 4.000 | 0.08 | 0.32 |
| mt10hes200b | m³ | Hormigón para proyectar, f'c=350 kg/cm² (35 MPa), clase de exposición F3 S0 P1 C2, tamaño máximo del agregado 12,5 mm, consistencia blanda, con una dosificación de cemento de 400 kg/m³, premezclado en planta. (material) | 0.155 | 165.07 | 25.59 |
| mq06gun010 | h | Lanzadora de concreto de hormigón por vía húmeda 33 kW. (maquinaria) | 0.700 | 15.79 | 11.05 |
| mo043 | h | Fierrero. (mano de obra) | 0.085 | 10.75 | 0.91 |
| mo090 | h | Ayudante fierrero. (mano de obra) | 0.090 | 6.89 | 0.62 |
| mo041 | h | Albañil de obra civil. (mano de obra) | 0.579 | 10.34 | 5.99 |
| mo087 | h | Ayudante de albañil de obra civil. (mano de obra) | 0.245 | 6.62 | 1.62 |
| % | % | Herramienta menor | 3 % | 55.40 | 1.66 |
|  |  | Costes directos |  |  | 57.06 |
