# Vallado de predio, de tela metálica de alambre ondulado

- Propiedad del archivo: CYPE INGENIEROS, S.A.
- Formato: FIEBDC-3/2002
- Ámbito geográfico: Ecuador
- Divisa: USD
- Costes indirectos: 3.00 %
- Gastos generales: 13.00 %
- Beneficio industrial: 6.00 %
- IVA: 12.00 %

## U Urbanización interior del predio

### UV Cerramientos exteriores

#### UVS Telas metálicas onduladas

**UVS010** m Vallado de predio, de tela metálica de alambre ondulado.
Vallado de predio formado por tela metálica de alambre ondulado diagonal, de 10 mm de paso de malla y 1,3 mm de diámetro, acabado galvanizado y postes de acero galvanizado de 48 mm de diámetro y 1 m de altura, empotrados en dados de hormigón, en pozos excavados en el terreno. Incluso accesorios para la fijación de la tela metálica a los postes metálicos.
Incluye: Replanteo. Excavación de pozos en el terreno. Colocación de los postes en los pozos. Vaciado del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.220 | 14.48 | 3.19 |
| mt52vst030i | Ud | Poste interior de refuerzo de tubo de acero galvanizado, de 48 mm de diámetro y 1,5 mm de espesor, altura 1 m. (material) | 0.060 | 16.07 | 0.96 |
| mt52vst030q | Ud | Poste extremo de tubo de acero galvanizado, de 48 mm de diámetro y 1,5 mm de espesor, altura 1 m. (material) | 0.040 | 19.70 | 0.79 |
| mt52vst030y | Ud | Poste en escuadra de tubo de acero galvanizado, de 48 mm de diámetro y 1,5 mm de espesor, altura 1 m. (material) | 0.200 | 22.23 | 4.45 |
| mt52vao010aa | m² | Tela metálica de alambre ondulado diagonal, de 10 mm de paso de malla y 1,3 mm de diámetro, acabado galvanizado. (material) | 1.200 | 19.59 | 23.51 |
| mt52vpm056 | Ud | Accesorios para la fijación de la tela metálica a los postes metálicos. (material) | 1.000 | 1.50 | 1.50 |
| mt10hmf050ade | m³ | Hormigón simple f'c=210 kg/cm² (21 MPa), clase de exposición F0 S0 P0 C0, tamaño máximo del agregado 19 mm, consistencia blanda, premezclado en planta, según NEC-11 y ACI 318. (material) | 0.015 | 95.86 | 1.44 |
| op00tal010 |  | Taladro. | 1.000 | 0.00 | 0.00 |
| op00ato010 |  | Atornillador. | 1.000 | 0.00 | 0.00 |
| au00auh040 |  | Vibrador de hormigón, eléctrico. | 1.000 | 0.00 | 0.00 |
| mo087 | h | Ayudante de albañil de obra civil. (mano de obra) | 0.112 | 6.62 | 0.74 |
| mo011 | h | Montador. (mano de obra) | 0.101 | 10.62 | 1.07 |
| mo080 | h | Ayudante montador. (mano de obra) | 0.101 | 6.62 | 0.67 |
| % | % | Herramienta menor | 3 % | 38.32 | 1.15 |
|  |  | Costes directos |  |  | 39.47 |
