# Solera ventilada de hormigón armado de 20+4 cm de canto

- Propiedad del archivo: CYPE INGENIEROS, S.A.
- Formato: FIEBDC-3/2002
- Ámbito geográfico: Ecuador
- Divisa: USD
- Costes indirectos: 3.00 %
- Gastos generales: 13.00 %
- Beneficio industrial: 6.00 %
- IVA: 12.00 %

**ANS020** m² Solera ventilada de hormigón armado de 20+4 cm de canto, sobre encofrado perdido de módulos de polipropileno reciclado, realizada con hormigón f'c=210 kg/cm² (21 MPa), clase de exposición F0 S0 P0 C0, tamaño máximo del agregado 12,5 mm, consistencia blanda, preparado en obra, y vaciado con medios manuales, y malla electrosoldada 10x10 cm y Ø 5-5 mm como armadura de reparto, colocada sobre separadores homologados en capa de compresión de 4 cm de espesor; con juntas de retracción de 5 mm de espesor, mediante corte con disco de diamante; apoyado todo ello sobre base de replantillo de hormigón. Incluso panel de poliestireno expandido de 3 cm de espesor, para la ejecución de juntas de dilatación.
Solera ventilada de hormigón armado de 20+4 cm de canto, sobre encofrado perdido de módulos de polipropileno reciclado, realizada con hormigón f'c=210 kg/cm² (21 MPa), clase de exposición F0 S0 P0 C0, tamaño máximo del agregado 12,5 mm, consistencia blanda, preparado en obra, y vaciado con medios manuales, y malla electrosoldada 10x10 cm y Ø 5-5 mm como armadura de reparto, colocada sobre separadores homologados en capa de compresión de 4 cm de espesor; con juntas de retracción de 5 mm de espesor, mediante corte con disco de diamante; apoyado todo ello sobre base de replantillo de hormigón. Incluso panel de poliestireno expandido de 3 cm de espesor, para la ejecución de juntas de dilatación.
Incluye: Replanteo de las piezas. Corte de las piezas. Colocación y montaje de las piezas. Resolución de encuentros. Realización de los orificios de paso de instalaciones. Colocación de los elementos para paso de instalaciones. Colocación de la malla electrosoldada. Preparación del hormigón. Vaciado, extendido y vibrado del hormigón. Regleado y nivelación de la capa de compresión. Curado del hormigón. Replanteo de las juntas de retracción. Corte del hormigón. Limpieza final de las juntas de retracción.
Criterio de medición de proyecto: Superficie medida según documentación gráfica de Proyecto.
Criterio de medición de obra: Se medirá la superficie realmente ejecutada según especificaciones de Proyecto, sin deducir la superficie ocupada por las columnas situados dentro de su perímetro.
Criterio de valoración económica: El precio no incluye la capa de replantillo de hormigón.

| Código | Ud | Descripción | Rendimiento | Precio | Importe |
|---|---|---|---|---|---|
| mt07cid010j | m² | Encofrado perdido de módulos de polipropileno reciclado, de 50x50x20 cm, para soleras y losas sanitarias ventiladas. (material) | 1.050 | 10.50 | 11.03 |
| mt07aco060e | kg | Acero en barras corrugadas, Grado 75 (fy=5250 kg/cm²), de varios diámetros, según NTE-INEN-2167 y ASTM A 706. (material) | 2.000 | 1.61 | 3.22 |
| mt08var050 | kg | Alambre galvanizado para atar, de 1,30 mm de diámetro. (material) | 0.010 | 1.18 | 0.01 |
| mt07ame040p | m² | Malla electrosoldada con alambres longitudinales y transversales de 5 mm de diámetro espaciados 10x10 cm, según NTE-INEN-2209 y ASTM A 497. (material) | 1.100 | 3.80 | 4.18 |
| mt08aaa010a | m³ | Agua. (material) | 0.023 | 1.61 | 0.04 |
| mt01arg000c | m³ | Arena cribada. (material) | 0.053 | 7.21 | 0.38 |
| mt01arg001ce | m³ | Agregado grueso homogeneizado de tamaño máximo 12,5 mm. (material) | 0.053 | 12.02 | 0.64 |
| mt08cem000c | kg | Cemento gris en sacos. (material) | 41.476 | 0.15 | 6.22 |
| mt08adt030 | l | Aditivo plastificante para la reducción del agua de amasado del hormigón. (material) | 0.207 | 2.40 | 0.50 |
| mt07aco020o | Ud | Separador homologado para malla electrosoldada. (material) | 1.000 | 0.08 | 0.08 |
| mt16pea020c | m² | Panel rígido de poliestireno expandido, mecanizado lateral recto, de 30 mm de espesor, resistencia térmica 0,8 m²K/W, conductividad térmica 0,036 W/(mK), para junta de dilatación. (material) | 0.092 | 2.92 | 0.27 |
| mq06vib020 | h | Regla vibrante de 3 m. (maquinaria) | 0.082 | 4.58 | 0.38 |
| mq06hor010 | h | Concretera. (maquinaria) | 0.058 | 1.65 | 0.10 |
| mq06cor020 | h | Equipo para corte de juntas en soleras de hormigón. (maquinaria) | 0.075 | 9.33 | 0.70 |
| mo044 | h | Encofrador. (mano de obra) | 0.013 | 7.36 | 0.10 |
| mo091 | h | Ayudante encofrador. (mano de obra) | 0.013 | 4.70 | 0.06 |
| mo043 | h | Fierrero. (mano de obra) | 0.023 | 7.36 | 0.17 |
| mo090 | h | Ayudante fierrero. (mano de obra) | 0.023 | 4.70 | 0.11 |
| mo112 | h | Peón especializado. (mano de obra) | 0.085 | 4.40 | 0.37 |
| % | % | Herramienta menor | 2 % | 28.56 | 0.57 |
|  |  | Costes directos |  |  | 29.13 |
