# Entablado visto para losa

- Propiedad del archivo: CYPE INGENIEROS, S.A.
- Formato: FIEBDC-3/2002
- Ámbito geográfico: Ecuador
- Divisa: USD
- Costes indirectos: 3.00 %
- Gastos generales: 13.00 %
- Beneficio industrial: 6.00 %
- IVA: 12.00 %

**EMT020** m² Entablado visto para losa, de tablas de madera de roble (Quercus robur) con bordes machihembrados, con resistencia al deslizamiento media, de 1000x140 mm y 22 mm de espesor, fijadas con clavos de hierro sobre viguetas de madera. Colocación a rompejuntas.
Entablado visto para losa, de tablas de madera de roble (Quercus robur) con bordes machihembrados, con resistencia al deslizamiento media, de 1000x140 mm y 22 mm de espesor, fijadas con clavos de hierro sobre viguetas de madera. Colocación a rompejuntas.
Incluye: Replanteo de las tablas. Fijación de las tablas al soporte base.
Criterio de medición de proyecto: Superficie medida según documentación gráfica de Proyecto, deduciendo los huecos de superficie mayor de 1 m².
Criterio de medición de obra: Se medirá la superficie realmente ejecutada según especificaciones de Proyecto, deduciendo los huecos de superficie mayor de 1 m².

| Código | Ud | Descripción | Rendimiento | Precio | Importe |
|---|---|---|---|---|---|
| mt07mee200b | m² | Tabla de madera de roble (Quercus robur) con bordes machihembrados, con resistencia al deslizamiento media, de 1000x140 mm y 22 mm de espesor, para entablado en losas de madera. (material) | 1.000 | 69.71 | 69.71 |
| mt50spa102 | kg | Clavos de hierro. (material) | 0.200 | 1.12 | 0.22 |
| mo048 | h | Montador de estructura de madera. (mano de obra) | 0.447 | 7.48 | 3.34 |
| mo095 | h | Ayudante montador de estructura de madera. (mano de obra) | 0.224 | 4.78 | 1.07 |
| % | % | Herramienta menor | 2 % | 74.34 | 1.49 |
|  |  | Costes directos |  |  | 75.83 |
