# Tabique de placas de yeso laminado, para cerramiento de hueco de ascensor. Sistema Shaftwall "KNAUF"

- Propiedad del archivo: CYPE Ingenieros S.A.
- Formato: FIEBDC-3/2016
- Programa: Generador de precios de la construcción. CYPE Ingenieros, S.A.
- Fecha: 25/06/2024
- Ámbito geográfico: Ecuador
- Divisa: USD
- Costes indirectos: 3 %
- Gastos generales: 13 %
- Beneficio industrial: 6 %
- IVA: 12 %

## F Fachadas y particiones

### FB Tabiquería de entramado autoportante

#### FBY De placas de yeso laminado

**FBY020** m² Tabique de placas de yeso laminado, para cerramiento de hueco de ascensor. Sistema Shaftwall "KNAUF".
Cerramiento de hueco de ascensor mediante el sistema Shaftwall W633.es "KNAUF de tabique múltiple, de 4,60 m de altura máxima y 125 mm de espesor total, con nivel de calidad del acabado Q2, formado por una estructura simple, de perfiles de lámina de acero galvanizado de 60 mm de anchura, a base de montantes tipo CT 60 (elementos verticales), separados 600 mm entre sí, y canales (elementos horizontales), a la que se atornillan cuatro placas en total una placa tipo maciza (DFH2) en una cara y tres placas tipo cortafuego (DF) en la otra cara; aislamiento acústico mediante panel semirrígido de lana mineral, espesor 45 mm, entre montantes de tipo CT. Incluso banda desolidarizadora; fijaciones para el anclaje de canales y montantes metálicos; tornillería para la fijación de las placas; cinta de papel con refuerzo metálico "KNAUF" y pasta de juntas Jointfiller F-1 GLS "KNAUF", cinta microperforada de papel "KNAUF".
Criterio de valoración económica: El precio incluye la resolución de encuentros y puntos singulares.
Incluye: Replanteo y trazado en la losa inferior y en el superior de los tabiques a realizar. Colocación de banda de estanqueidad y canales inferiores, sobre piso terminado o base de asiento. Colocación de banda de estanqueidad y canales superiores, bajo losas. Colocación y fijación de los montantes sobre los elementos horizontales. Corte de las placas. Montaje de las placas interiores, entre los perfiles de los montantes. Colocación de los paneles de lana mineral, entre los montantes. Fijación de las placas para el cierre de la segunda cara del tabique. Replanteo de las cajas para alojamiento de mecanismos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación, autoadhesiva, de espuma de poliuretano de celdas cerradas "KNAUF", de 3,2 mm de espesor y 50 mm de anchura, resistencia térmica 0,10 m²K/W, conductividad térmica 0,032 W/(mK). (material) | 1.2 | 0.35 | 0.420 |
| mt12sak030a | m | Canal CT 62 "KNAUF", de acero galvanizado. (material) | 0.7 | 10.88 | 7.616 |
| mt12psg220 | Ud | Fijación compuesta por taco y tornillo 5x27. (material) | 1.6 | 0.09 | 0.144 |
| mt12sak020a | m | Montante CT 60 "KNAUF", de acero galvanizado. (material) | 2 | 26.94 | 53.880 |
| mt12sak010a | m² | Placa de yeso laminado DFH2 / - 600 / 3000 / 20 / con los bordes longitudinales cuadrados, maciza "KNAUF", Euroclase A2-s1, d0 de reacción al fuego. (material) | 1 | 10.63 | 10.630 |
| mt16lra060b | m² | Panel semirrígido de lana mineral, espesor 45 mm, Euroclase A1 de reacción al fuego y factor de resistencia a la difusión del vapor de agua 1. (material) | 1.05 | 8.07 | 8.474 |
| mt12ptk010dc | Ud | Tornillo autoperforante TB "KNAUF" 3,5x25. (material) | 8 | 0.02 | 0.160 |
| mt12ppk010eb | m² | Placa de yeso laminado DF / - 1200 / longitud / 15 / con los bordes longitudinales afinados, cortafuego "KNAUF"; Euroclase A2-s1, d0 de reacción al fuego. (material) | 3 | 11.04 | 33.120 |
| mt12ptk010cf | Ud | Tornillo autoperforante TN "KNAUF" 3,5x45. (material) | 15 | 0.02 | 0.300 |
| mt12ptk010cg | Ud | Tornillo autoperforante TN "KNAUF" 3,9x55. (material) | 15 | 0.04 | 0.600 |
| mt12ptk010ch | Ud | Tornillo autoperforante TN "KNAUF" 4,2x70. (material) | 15 | 0.05 | 0.750 |
| mt12pik010f | kg | Pasta de juntas Jointfiller F-1 GLS "KNAUF", Euroclase A2-s1, d0 de reacción al fuego, rango de temperatura de trabajo de 5 a 30°C, para aplicación manual con cinta de juntas. (material) | 1.4 | 1.34 | 1.876 |
| mt12pik010e | kg | Pasta de juntas Jointfiller 24H "KNAUF", Euroclase A2-s1, d0 de reacción al fuego, rango de temperatura de trabajo de 5 a 30°C, para aplicación manual con cinta de juntas. (material) | 1.428 | 1.34 | 1.914 |
| mt12pck010a | m | Cinta microperforada de papel "KNAUF" de 50 mm de anchura. (material) | 1.6 | 0.06 | 0.096 |
| mt12pck010d | m | Cinta de papel con refuerzo metálico "KNAUF" de 52 mm de anchura. (material) | 0.15 | 0.61 | 0.092 |
| mo053 | h | Montador de mamparas y sistemas de placas. (mano de obra) | 0.72 | 10.62 | 7.646 |
| mo100 | h | Ayudante montador de mamparas y sistemas de placas. (mano de obra) | 0.72 | 6.62 | 4.766 |
| % | % | Herramienta menor | 2 % | 132.484 | 2.650 |
|  |  | Costes directos |  |  | 135.134 |

Residuos:
- colocación: mt12pck020b; factor de residuo 0.06
- colocación: mt12sak030a Canal CT 62 "KNAUF", de acero galvanizado; factor de residuo 0.0053
- colocación: mt12sak020a Montante CT 60 "KNAUF", de acero galvanizado; factor de residuo 0.0053
- colocación: mt12sak010a; factor de residuo 0.018
- colocación: mt16lra060b; factor de residuo 0.048
- colocación: mt12ptk010dc Tornillo autoperforante TB "KNAUF" 3,5x25; factor de residuo 0.00533333
- colocación: mt12ppk010eb; factor de residuo 0.018
- colocación: mt12ptk010cf Tornillo autoperforante TN "KNAUF" 3,5x45; factor de residuo 0.00521739
- colocación: mt12ptk010cg Tornillo autoperforante TN "KNAUF" 3,9x55; factor de residuo 0.00518519
- colocación: mt12ptk010ch Tornillo autoperforante TN "KNAUF" 4,2x70; factor de residuo 0.00515152
- colocación: mt12pik010f; factor de residuo 0.03
- colocación: mt12pik010e; factor de residuo 0.03
- colocación: mt12pck010a Cinta microperforada de papel "KNAUF" de 50 mm de anchura; factor de residuo 0.0440299
- colocación: mt12pck010d Cinta de papel con refuerzo metálico "KNAUF" de 52 mm de anchura; factor de residuo 0.044

## Recursos

**mt12pck020b** m Banda acústica de dilatación
Datos técnicos: Coste energético 1.712 MJ; Emisión de CO2 0.083 kg; Código LER 17 06 04; Masa del elemento 0.0112 kg; Volumen 0.000019 m3
Residuos:
- embalaje: re170203 Plástico. (componente de residuo); rendimiento 0.001 kg; Código LER 17 02 03; Masa del elemento 1 kg; Volumen 0.001667 m3

**mt12sak030a** m Canal CT 62 "KNAUF", de acero galvanizado
Datos técnicos: Coste energético 77.671 MJ; Emisión de CO2 2.387 kg; Código LER 17 04 05; Masa del elemento 0.58 kg; Volumen 0.000276 m3
Residuos:
- embalaje: re170203 Plástico; rendimiento 0.008 kg

**mt12sak020a** m Montante CT 60 "KNAUF", de acero galvanizado
Datos técnicos: Coste energético 77.671 MJ; Emisión de CO2 2.387 kg; Código LER 17 04 05; Masa del elemento 0.58 kg; Volumen 0.000276 m3
Residuos:
- embalaje: re170203 Plástico; rendimiento 0.008 kg

**mt12sak010a** m² Placa de yeso laminado DFH2 / - 600 / 3000 / 20 / con los bordes longitudinales cuadrados
Datos técnicos: Coste energético 433.678 MJ; Emisión de CO2 6.454 kg; Código LER 17 08 02; Masa del elemento 16.5 kg; Volumen 0.0165 m3
Residuos:
- embalaje: re170203 Plástico; rendimiento 0.004 kg

**mt16lra060b** m² Panel semirrígido de lana mineral
Datos técnicos: Coste energético 49.135 MJ; Emisión de CO2 1.330 kg; Código LER 17 06 04; Masa del elemento 0.81 kg; Volumen 0.00135 m3
Residuos:
- embalaje: re170203 Plástico; rendimiento 0.024 kg

**mt12ptk010dc** Ud Tornillo autoperforante TB "KNAUF" 3,5x25
Datos técnicos: Coste energético 0.015 MJ; Emisión de CO2 0.002 kg; Código LER 17 04 05; Masa del elemento 0.0015 kg
Residuos:
- embalaje: re150101 Envases de papel y cartón. (componente de residuo); rendimiento 0.001 kg; Código LER 15 01 01; Masa del elemento 1 kg; Volumen 0.001333 m3

**mt12ppk010eb** m² Placa de yeso laminado DF / - 1200 / longitud / 15 / con los bordes longitudinales afinados
Datos técnicos: Coste energético 44.668 MJ; Emisión de CO2 2.179 kg; Código LER 17 08 02; Masa del elemento 12 kg; Volumen 0.012 m3
Residuos:
- embalaje: re170203 Plástico; rendimiento 0.004 kg

**mt12ptk010cf** Ud Tornillo autoperforante TN "KNAUF" 3,5x45
Datos técnicos: Coste energético 0.023 MJ; Emisión de CO2 0.002 kg; Código LER 17 04 05; Masa del elemento 0.0023 kg; Volumen 0.000001 m3
Residuos:
- embalaje: re150101 Envases de papel y cartón; rendimiento 0.001 kg

**mt12ptk010cg** Ud Tornillo autoperforante TN "KNAUF" 3,9x55
Datos técnicos: Coste energético 0.027 MJ; Emisión de CO2 0.002 kg; Código LER 17 04 05; Masa del elemento 0.0027 kg; Volumen 0.000001 m3
Residuos:
- embalaje: re150101 Envases de papel y cartón; rendimiento 0.001 kg

**mt12ptk010ch** Ud Tornillo autoperforante TN "KNAUF" 4,2x70
Datos técnicos: Coste energético 0.033 MJ; Emisión de CO2 0.003 kg; Código LER 17 04 05; Masa del elemento 0.0033 kg; Volumen 0.000002 m3
Residuos:
- embalaje: re150101 Envases de papel y cartón; rendimiento 0.001 kg

**mt12pik010f** kg Pasta de juntas Jointfiller F-1 GLS "KNAUF"
Datos técnicos: Coste energético 12.798 MJ; Emisión de CO2 0.436 kg; Código LER 17 08 02; Masa del elemento 1 kg; Volumen 0.001 m3
Residuos:
- embalaje: re170203 Plástico; rendimiento 0.02 kg

**mt12pik010e** kg Pasta de juntas Jointfiller 24H "KNAUF"
Datos técnicos: Coste energético 12.798 MJ; Emisión de CO2 0.436 kg; Código LER 17 08 02; Masa del elemento 1 kg; Volumen 0.001 m3
Residuos:
- embalaje: re170203 Plástico; rendimiento 0.02 kg

**mt12pck010a** m Cinta microperforada de papel "KNAUF" de 50 mm de anchura
Datos técnicos: Coste energético 0.004 MJ; Emisión de CO2 0.006 kg; Código LER 20 01 01; Masa del elemento 0.0067 kg; Volumen 0.000009 m3

**mt12pck010d** m Cinta de papel con refuerzo metálico "KNAUF" de 52 mm de anchura
Datos técnicos: Coste energético 4.511 MJ; Emisión de CO2 0.348 kg; Código LER 20 01 01; Masa del elemento 0.06 kg; Volumen 0.00008 m3
