# Forrado de ducto de ventilación en rincón de tabiquería

- Propiedad del archivo: CYPE INGENIEROS, S.A.
- Formato: FIEBDC-3/2002
- Ámbito geográfico: Ecuador
- Costes indirectos: 3.00 %
- Gastos generales: 13.00 %
- Beneficio industrial: 6.00 %
- IVA: 12.00 %

**HRO010** m Forrado de ducto de ventilación en rincón de tabiquería, de 50x25 cm, con ladrillo cerámico hueco doble, para revestir, 33x16x7 cm, recibido con mortero de cemento confeccionado en obra, con 250 kg/m³ de cemento, color gris, dosificación 1:6, suministrado en sacos.
Formación de forrado de ducto de ventilación colocado en un rincón de la tabiquería, de 50 cm de longitud y 25 cm de anchura, realizado mediante mampostería de ladrillo cerámico hueco doble, para revestir, 33x16x7 cm, recibida con mortero de cemento confeccionado en obra, con 250 kg/m³ de cemento, color gris, dosificación 1:6, suministrado en sacos, en el interior del edificio.
Incluye: Replanteo y trazado en la losa de los tabiques a realizar. Colocación y aplomado de miras de referencia. Tendido de hilos entre miras. Preparación del mortero. Colocación de los ladrillos, previamente humedecidos, por hiladas enteras. Repaso de juntas y limpieza.
Criterio de medición de proyecto: Longitud medida según documentación gráfica de Proyecto.
Criterio de medición de obra: Se medirá la longitud realmente ejecutada según especificaciones de Proyecto.

| Código | Ud | Descripción | Rendimiento | Precio | Importe |
|---|---|---|---|---|---|
| mt04lvc010g | Ud | Ladrillo cerámico hueco doble, para revestir, 33x16x7 cm. (material) | 13.000 | 0.22 | 2.86 |
| mt08aaa010a | m³ | Agua. (material) | 0.004 | 1.39 | 0.01 |
| mt01arg005a | t | Arena de cantera, para mortero preparado en obra. (material) | 0.008 | 19.43 | 0.16 |
| mt08cem000c | kg | Cemento gris en sacos. (material) | 1.180 | 0.14 | 0.17 |
| mq06hor010 | h | Concretera. (maquinaria) | 0.003 | 1.23 | 0.00 |
| mo020 | h | Albañil. (mano de obra) | 0.392 | 3.28 | 1.29 |
| mo113 | h | Peón de albañil. (mano de obra) | 0.248 | 1.99 | 0.49 |
| % | % | Costes directos complementarios | 2 % | 4.98 | 0.10 |
|  |  | Costes directos |  |  | 5.08 |
