# Sistema de bombeo e hidroneumáticos de gasóleo

- Propiedad del archivo: CYPE Ingenieros S.A.
- Formato: FIEBDC-3/2016
- Programa: Generador de precios de la construcción. CYPE Ingenieros, S.A.
- Fecha: 25/06/2024
- Ámbito geográfico: Ecuador
- Divisa: USD
- Costes indirectos: 3 %
- Gastos generales: 13 %
- Beneficio industrial: 6 %
- IVA: 12 %

## I Instalaciones

### IC Calefacción, refrigeración, climatización y A.C.S.

#### ICD Combustible líquido

**ICD160** Ud Sistema de bombeo e hidroneumáticos de gasóleo.
Sistema de bombeo e hidroneumáticos de gasóleo, formado por: una bomba, con una potencia de 368 W, caudal máximo de 300 l/h, motor con protección IP55, para alimentación trifásica a 230/400 V; filtro; vacuómetro; válvulas de corte; válvulas de retención; manómetro; presostato de doble función; válvula de seguridad; depósito de membrana, de lámina de acero; detector de derrames con sonda; tablero eléctrico de control y soporte metálico. Totalmente montado, conexionado y puesto en marcha por la empresa instaladora para la comprobación de su correcto funcionamiento. Sin incluir la instalación eléctrica.
Incluye: Replanteo. Colocación y fijación del sistema de bombeo e hidroneumáticos. Conexionado. Puesta en marcha.
Criterio de medición de proyecto: Número de unidades previstas, según documentación gráfica de Proyecto.
Criterio de medición de obra: Se medirá el número de unidades realmente ejecutadas según especificaciones de Proyecto.

| Código | Ud | Descripción | Rendimiento | Precio | Importe |
|---|---|---|---|---|---|
| mt38dep900m | Ud | Sistema de bombeo e hidroneumáticos de gasóleo, formado por: una bomba, con una potencia de 368 W, caudal máximo de 300 l/h, motor con protección IP55, para alimentación trifásica a 230/400 V; filtro; vacuómetro; válvulas de corte; válvulas de retención; manómetro; presostato de doble función; válvula de seguridad; depósito de membrana, de lámina de acero; detector de derrames con sonda; tablero eléctrico de control y soporte metálico. (material) | 1 | 2610.75 | 2610.750 |
| mo004 | h | Técnico calefactor. (mano de obra) | 2.242 | 10.62 | 23.810 |
| mo103 | h | Ayudante calefactor. (mano de obra) | 2.242 | 6.62 | 14.842 |
| % | % | Herramienta menor | 2 % | 2649.402 | 52.988 |
|  |  | Costes directos |  |  | 2702.390 |

## Recursos

**mt38dep900m** Ud Sistema de bombeo e hidroneumáticos de gasóleo
Datos técnicos: Coste energético 874.392 MJ; Emisión de CO2 60.520 kg
Residuos:
- embalaje: re150101 Envases de papel y cartón. (componente de residuo); rendimiento 1.611 kg; Código LER 15 01 01; Masa del elemento 1 kg; Volumen 0.001333 m3
