# Depósito prefabricado para almacenaje de pellets

- Propiedad del archivo: CYPE Ingenieros S.A.
- Formato: FIEBDC-3/2016
- Programa: Generador de precios de la construcción. CYPE Ingenieros, S.A.
- Fecha: 28/03/2024
- Ámbito geográfico: Ecuador
- Divisa: USD
- Costes indirectos: 3 %
- Gastos generales: 13 %
- Beneficio industrial: 6 %
- IVA: 12 %

## I Instalaciones

### IC Calefacción, refrigeración, climatización y A.C.S.

#### ICQ Calefones de biomasa

**ICQ060** Ud Depósito prefabricado para almacenaje de pellets.
Depósito subterráneo para almacenaje de pellets, prefabricado de material plástico, totalmente hermético, de 2,35 m de diámetro y 3,08 m de altura, volumen máximo 8 m³. Totalmente montado, conexionado y probado.
Incluye: Replanteo. Colocación del depósito. Conexión al sistema de extracción.
Criterio de medición de proyecto: Número de unidades previstas, según documentación gráfica de Proyecto.
Criterio de medición de obra: Se medirá el número de unidades realmente ejecutadas según especificaciones de Proyecto.

| Código | Ud | Descripción | Rendimiento | Precio | Importe |
|---|---|---|---|---|---|
| mt38cbh040a | Ud | Depósito subterráneo para almacenaje de pellets, prefabricado de material plástico, totalmente hermético, de 2,35 m de diámetro y 3,08 m de altura, volumen máximo 8 m³, con sistema automático de extracción del combustible. (material) | 1 | 11929.31 | 11929.310 |
| mt38cbh120a | Ud | Dispositivo de protección del motor, para sistema de aspiración del combustible desde un depósito enterrado. (material) | 1 | 574.79 | 574.790 |
| mo003 | h | Electricista. (mano de obra) | 1.121 | 10.62 | 11.905 |
| mo102 | h | Ayudante electricista. (mano de obra) | 1.121 | 6.62 | 7.421 |
| % | % | Herramienta menor | 2 % | 12523.426 | 250.469 |
|  |  | Costes directos |  |  | 12773.895 |
