# Compuerta hidráulica de llenado de silo para almacenaje de biomasa

- Propiedad del archivo: CYPE Ingenieros S.A.
- Formato: FIEBDC-3/2016
- Programa: Generador de precios de la construcción. CYPE Ingenieros, S.A.
- Fecha: 25/06/2024
- Ámbito geográfico: Ecuador
- Divisa: USD
- Costes indirectos: 3 %
- Gastos generales: 13 %
- Beneficio industrial: 6 %
- IVA: 12 %

## I Instalaciones

### IC Calefacción, refrigeración, climatización y A.C.S.

#### ICQ Calefones de biomasa

**ICQ080** Ud Compuerta hidráulica de llenado de silo para almacenaje de biomasa.
Compuerta hidráulica de llenado de 2000x2000 mm para silo de almacenaje de biomasa, sobrecarga máxima de tráfico de 20 kN/m², compuesta por plancha de aluminio, marco y rejilla de protección de acero galvanizado; con drenaje para agua de lluvia. Totalmente montada.
Incluye: Replanteo. Colocación de la compuerta.
Criterio de medición de proyecto: Número de unidades previstas, según documentación gráfica de Proyecto.
Criterio de medición de obra: Se medirá el número de unidades realmente ejecutadas según especificaciones de Proyecto.

| Código | Ud | Descripción | Rendimiento | Precio | Importe |
|---|---|---|---|---|---|
| mt38gil800a | Ud | Compuerta hidráulica de llenado de 2000x2000 mm para silo de almacenaje de biomasa, sobrecarga máxima de tráfico de 20 kN/m², compuesta por plancha de aluminio, marco y rejilla de protección de acero galvanizado; con drenaje para agua de lluvia. (material) | 1 | 16347.93 | 16347.930 |
| mo020 | h | Albañil. (mano de obra) | 6.727 | 10.34 | 69.557 |
| mo113 | h | Peón de albañil. (mano de obra) | 6.727 | 6.38 | 42.918 |
| % | % | Herramienta menor | 2 % | 16460.405 | 329.208 |
|  |  | Costes directos |  |  | 16789.613 |
