# Recuperador entálpico con batería de gas refrigerante

- Propiedad del archivo: CYPE INGENIEROS, S.A.
- Formato: FIEBDC-3/2002
- Ámbito geográfico: Ecuador
- Divisa: USD
- Costes indirectos: 3.00 %
- Gastos generales: 13.00 %
- Beneficio industrial: 6.00 %
- IVA: 12.00 %

**ICR112** Ud Recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica/calorífica: 8,25/10,92 kW, diámetro de los ductos 250 mm.
Suministro e instalación de recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica 8,25 kW (temperatura de bulbo seco del aire interior 27°C, temperatura de bulbo húmedo del aire interior 19°C, temperatura de bulbo seco del aire exterior 35°C), potencia calorífica 10,92 kW (temperatura de bulbo seco del aire interior 20°C, temperatura de bulbo seco del aire exterior 7°C, temperatura de bulbo húmedo del aire exterior 6°C), diámetro de los ductos 250 mm. Totalmente montado, conexionado y probado.
Incluye: Replanteo. Colocación y fijación del recuperador. Conexionado con la red eléctrica.
Criterio de medición de proyecto: Número de unidades previstas, según documentación gráfica de Proyecto.
Criterio de medición de obra: Se medirá el número de unidades realmente ejecutadas según especificaciones de Proyecto.

| Código | Ud | Descripción | Rendimiento | Precio | Importe |
|---|---|---|---|---|---|
| mt42tsb307c | Ud | Recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica 8,25 kW (temperatura de bulbo seco del aire interior 27°C, temperatura de bulbo húmedo del aire interior 19°C, temperatura de bulbo seco del aire exterior 35°C), potencia calorífica 10,92 kW (temperatura de bulbo seco del aire interior 20°C, temperatura de bulbo seco del aire exterior 7°C, temperatura de bulbo húmedo del aire exterior 6°C), diámetro de los ductos 250 mm. (material) | 1.000 | 8149.23 | 8149.23 |
| mo005 | h | Técnico instalador de climatización. (mano de obra) | 1.324 | 5.14 | 6.81 |
| mo104 | h | Ayudante instalador de climatización. (mano de obra) | 1.324 | 3.13 | 4.14 |
| % | % | Herramienta menor | 2 % | 8160.18 | 163.20 |
|  |  | Costes directos |  |  | 8323.38 |
