# Separador de sólidos en suspensión

- Propiedad del archivo: CYPE Ingenieros S.A.
- Formato: FIEBDC-3/2016
- Programa: Generador de precios de la construcción. CYPE Ingenieros, S.A.
- Fecha: 25/06/2024
- Ámbito geográfico: Ecuador
- Divisa: USD
- Costes indirectos: 3 %
- Gastos generales: 13 %
- Beneficio industrial: 6 %
- IVA: 12 %

## I Instalaciones

### IC Calefacción, refrigeración, climatización y A.C.S.

#### ICS Sistemas de conducción de agua

**ICS130** Ud Separador de sólidos en suspensión.
Separador de sólidos en suspensión, conexiones de 1 1/4" de diámetro hembra, con válvula de descarga de sólidos. Incluso elementos de montaje y accesorios necesarios para su correcto funcionamiento.
Incluye: Replanteo. Conexionado y comprobación de su correcto funcionamiento.
Criterio de medición de proyecto: Número de unidades previstas, según documentación gráfica de Proyecto.
Criterio de medición de obra: Se medirá el número de unidades realmente ejecutadas según especificaciones de Proyecto.

| Código | Ud | Descripción | Rendimiento | Precio | Importe |
|---|---|---|---|---|---|
| mt38alb900c | Ud | Separador de sólidos en suspensión, conexiones de 1 1/4" de diámetro hembra, con válvula de descarga de sólidos. (material) | 1 | 124.56 | 124.560 |
| mt38www012 | Ud | Material auxiliar para instalaciones de calefacción y A.C.S. (material) | 0.1 | 2.96 | 0.296 |
| mo004 | h | Técnico calefactor. (mano de obra) | 0.112 | 10.62 | 1.189 |
| mo103 | h | Ayudante calefactor. (mano de obra) | 0.112 | 6.62 | 0.741 |
| % | % | Herramienta menor | 2 % | 126.786 | 2.536 |
|  |  | Costes directos |  |  | 129.322 |
